# Aquecedor de passagem a gás, de condensação

- Propriedade do ficheiro: CYPE INGENIEROS, S.A.
- Formato: FIEBDC-3/2002
- Âmbito geográfico: Brasil
- Moeda: BRL
- Custos indiretos: 3.00 %
- Despesas gerais: 13.00 %
- Lucro: 6.00 %
- IVA: 17.00 %

## I Instalações

### IC Aquecimento, refrigeração, climatização e água quente

#### ICA Água quente

**ICA032** Un Aquecedor de passagem a gás, de condensação.
Aquecedor de passagem a gás N, para o serviço de água quente, de condensação, mural vertical, para utilização interior, câmara de combustão estanque, acendimento eletrônico à rede elétrica, sem chama piloto, controle termostático da temperatura, controle por comando à distância, possibilidade de trabalhar com água pré-aquecida por um sistema solar, ecrã digital, vazão de água quente de 1,9 a 27 l/min, potência de água quente de 6 a 50,3 kW, eficiência a 100% de carga nominal 97%, eficiência a 30% de carga nominal 101%, dimensões 775x452x286 mm, peso 34 kg, com dispositivo de controle de evacuação dos produtos da combustão e controle de chama por sonda de ionização, sem incluir o duto para evacuação dos produtos da combustão. Inclusive suporte e ancoragens de fixação a paramento vertical, registro de esfera, tubos de ligação flexíveis. Totalmente montado, ligado e testado.
Inclui: Marcação do aparelho. Fixação em paramento com elementos de ancoragem. Colocação do aparelho e acessórios. Ligação com a rede de abastecimento de água. Ligação à rede elétrica e de terra. Colocação em funcionamento.
Critério de medição de projeto: Número de unidades previstas, segundo documentação gráfica de Projeto.
Critério de quantitativos de obra: Medir-se-á o número de unidades realmente executadas segundo especificações de Projeto.

| Código | Un | Descrição | Rendimento | Preço | Importância |
|---|---|---|---|---|---|
| mt38cgj055a | Un | Aquecedor de passagem a gás N, para o serviço de água quente, de condensação, mural vertical, para utilização interior, câmara de combustão estanque, acendimento eletrônico à rede elétrica, sem chama piloto, controle termostático da temperatura, controle por comando à distância, possibilidade de trabalhar com água pré-aquecida por um sistema solar, ecrã digital, vazão de água quente de 1,9 a 27 l/min, potência de água quente de 6 a 50,3 kW, eficiência a 100% de carga nominal 97%, eficiência a 30% de carga nominal 101%, dimensões 775x452x286 mm, peso 34 kg, com dispositivo de controle de evacuação dos produtos da combustão e controle de chama por sonda de ionização. (material) | 1.000 | 8704.70 | 8704.70 |
| mt37sve010c | Un | Registro de esfera de latão niquelado para enroscar de 3/4". (material) | 1.000 | 21.81 | 21.81 |
| mt38tew010a | Un | Tubo de ligação flexível de 20 cm e 1/2" de diâmetro. (material) | 2.000 | 53.57 | 107.14 |
| mt38www011 | Un | Material auxiliar para instalações de água quente (material) | 1.000 | 9.71 | 9.71 |
| mo004 | h | Montador de instalações de calefação. (mão de obra) | 2.468 | 40.91 | 100.97 |
| mo103 | h | Ajudante de montador de instalações de calefação. (mão de obra) | 2.468 | 30.78 | 75.97 |
| % | % | Custos diretos complementares | 2 % | 9020.30 | 180.41 |
|  |  | Custos diretos |  |  | 9200.71 |
