# Sistema de aquecimento e refrigeração por teto radiante, com forro removível

- Propriedade do ficheiro: CYPE INGENIEROS, S.A.
- Formato: FIEBDC-3/2002
- Âmbito geográfico: Brasil
- Moeda: BRL
- Custos indiretos: 3.00 %
- Despesas gerais: 13.00 %
- Lucro: 6.00 %
- IVA: 17.00 %

## I Instalações

### IC Aquecimento, refrigeração, climatização e água quente

#### ICE Emissores a água para aquecimento e refrigeração

**ICE020** m² Sistema de aquecimento e refrigeração por teto radiante, com forro removível.
Sistema de aquecimento e refrigeração por teto radiante, composto por painéis refrigerantes, de grafite expandido, para forro removível, de 1200x600 mm, com circuitos integrados de tubo de polietileno reticulado (PE-X) com barreira de oxigênio, de 10 mm de diâmetro e 1,5 mm de espessura, tubulação principal (desde o coletor até o tê de distribuição) formada por tubo de polietileno reticulado (PE-Xa) com barreira de oxigênio e camada de proteção de polietileno (PE) modificado, de 20 mm de diâmetro exterior e 2 mm de espessura e tubulação de distribuição formada por tubo de polietileno reticulado (PE-Xa) com barreira de oxigênio, de 10 mm de diâmetro exterior e 1,8 mm de espessura, suspenso da laje com perfis à vista. Totalmente montado, ligado e testado.
Critérios considerados na determinação do preço da unidade de obra: O preço não inclui a estrutura suporte.
Inclui: Colocação dos painéis. Marcação do traçado da tubulação. Colocação e fixação da tubulação.
Critério de medição de projeto: Superfície útil, medida segundo documentação gráfica de Projeto.
Critério de quantitativos de obra: Medir-se-á a superfície realmente executada segundo especificações de Projeto.

| Código | Un | Descrição | Rendimento | Preço | Importância |
|---|---|---|---|---|---|
| mt38etu005a | Un | Painel refrigerante, de grafite expandido, para forro removível, de 1200x600 mm, com circuito integrado de tubo de polietileno reticulado (PE-X) com barreira de oxigênio, de 10 mm de diâmetro e 1,5 mm de espessura, com camada de absorção acústica de fibra de vidro e carcaça metálica branca, Euroclasse C-s2, d0 de reação ao fogo. (material) | 1.389 | 848.06 | 1177.96 |
| mt37tpu016a | m | Tubo de polietileno reticulado (PE-Xa) com barreira de oxigênio, de 10 mm de diâmetro exterior e 1,8 mm de espessura, segundo ISO 15875-2. (material) | 0.100 | 5.35 | 0.54 |
| mt37tpu012g | m | Tubo de polietileno reticulado (PE-Xa) com barreira de oxigênio e camada de proteção de polietileno (PE) modificado, de 20 mm de diâmetro exterior e 2 mm de espessura, segundo ISO 15875-2. (material) | 0.100 | 10.33 | 1.03 |
| mt38etu030a | Un | Nípel de 10x10 mm de diâmetro, para união rápida entre painéis de teto refrigerante. (material) | 1.000 | 50.46 | 50.46 |
| mt38etu040a | Un | Inserção para ligação de tubo de 10 mm de diâmetro a nípel. (material) | 2.000 | 12.46 | 24.92 |
| mt37tpu531n | Un | Tê com saída roscada fêmea, de latão, de 20 mm x 1/2" x 20 mm. (material) | 1.000 | 31.36 | 31.36 |
| mt38etu037a | Un | Nípel com saída roscada macho, de latão, de 15 mm x 1/2". (material) | 1.000 | 74.19 | 74.19 |
| mt38etu035a | Un | Manguito de 10x15 mm de diâmetro. (material) | 1.000 | 75.92 | 75.92 |
| mo004 | h | Montador de instalações de calefação. (mão de obra) | 0.114 | 40.91 | 4.66 |
| mo103 | h | Ajudante de montador de instalações de calefação. (mão de obra) | 0.057 | 30.78 | 1.75 |
| % | % | Custos diretos complementares | 2 % | 1442.79 | 28.86 |
|  |  | Custos diretos |  |  | 1471.65 |
