# Tubulação de distribuição de água para sistema de aquecimento e refrigeração por teto radiante

- Propriedade do ficheiro: CYPE INGENIEROS, S.A.
- Formato: FIEBDC-3/2002
- Âmbito geográfico: Brasil
- Moeda: BRL
- Custos indiretos: 3.00 %
- Despesas gerais: 13.00 %
- Lucro: 6.00 %
- IVA: 17.00 %

## I Instalações

### IC Aquecimento, refrigeração, climatização e água quente

#### ICE Emissores a água para aquecimento e refrigeração

**ICE023** m Tubulação de distribuição de água para sistema de aquecimento e refrigeração por teto radiante.
Tubulação principal para sistema de aquecimento e refrigeração por teto radiante, formada por tubo de polietileno reticulado (PE-Xa) com barreira de oxigênio e camada de proteção de polietileno (PE) modificado, de 20 mm de diâmetro exterior e 2 mm de espessura, segundo ISO 15875-2. Inclusive material auxiliar para montagem e fixação. Totalmente montada, ligada e testada.
Inclui: Marcação do traçado da tubulação, acessórios e peças especiais. Colocação e fixação da tubulação, acessórios e peças especiais.
Critério de medição de projeto: Comprimento medido segundo documentação gráfica de Projeto.
Critério de quantitativos de obra: Medir-se-á o comprimento realmente executado segundo especificações de Projeto.

| Código | Un | Descrição | Rendimento | Preço | Importância |
|---|---|---|---|---|---|
| mt37tpu012g | m | Tubo de polietileno reticulado (PE-Xa) com barreira de oxigênio e camada de proteção de polietileno (PE) modificado, de 20 mm de diâmetro exterior e 2 mm de espessura, segundo ISO 15875-2. (material) | 1.000 | 10.33 | 10.33 |
| mt37tpu413b | Un | Material auxiliar para montagem e fixação das tubulações de polietileno reticulado (PE-Xa) com barreira de oxigênio (EVOH), de 20 mm de diâmetro exterior. (material) | 1.000 | 0.51 | 0.51 |
| mo004 | h | Montador de instalações de calefação. (mão de obra) | 0.114 | 40.91 | 4.66 |
| mo103 | h | Ajudante de montador de instalações de calefação. (mão de obra) | 0.114 | 30.78 | 3.51 |
| % | % | Custos diretos complementares | 2 % | 19.01 | 0.38 |
|  |  | Custos diretos |  |  | 19.39 |
