# Minicentral térmica para a regulação de uma instalação de piso radiante e radiadores

- Propriedade do ficheiro: CYPE INGENIEROS, S.A.
- Formato: FIEBDC-3/2002
- Âmbito geográfico: Brasil
- Moeda: BRL
- Custos indiretos: 3.00 %
- Despesas gerais: 13.00 %
- Lucro: 6.00 %
- IVA: 17.00 %

## I Instalações

### IC Aquecimento, refrigeração, climatização e água quente

#### ICE Emissores a água para aquecimento e refrigeração

**ICE105** Un Minicentral térmica para a regulação de uma instalação de piso radiante e radiadores.
Mini central térmica para a regulação de uma instalação de piso radiante de 2 circuitos e 2 circuitos de radiadores, composta de armário metálico com pés reguláveis, suportes e porta em cor branca com fechadura, válvula de 3 vias com cabeça termostática, bomba de circulação eletrônica Magna 25-100, detentor micrométrico, válvula antirretorno, registros, grupo de purga, termômetros, coletores para circuitos de alta temperatura, termostato de segurança eletrônico, cablagem elétrica, separador de microborbulhas. Totalmente montada, ligada e testada.
Inclui: Ligação ao sistema de controle de temperatura.
Critério de medição de projeto: Número de unidades previstas, segundo documentação gráfica de Projeto.
Critério de quantitativos de obra: Medir-se-á o número de unidades realmente executadas segundo especificações de Projeto.

| Código | Un | Descrição | Rendimento | Preço | Importância |
|---|---|---|---|---|---|
| mt38rdz110aaa | Un | Mini central térmica para a regulação de uma instalação de piso radiante de 2 circuitos e 2 circuitos de radiadores, composta de armário metálico com pés reguláveis, suportes e porta em cor branca com fechadura, válvula de 3 vias com cabeça termostática, bomba de circulação eletrônica Magna 25-100, detentor micrométrico, válvula antirretorno, registros, grupo de purga, termômetros, coletores para circuitos de alta temperatura, termostato de segurança eletrônico, cablagem elétrica, separador de microborbulhas. (material) | 1.000 | 15279.26 | 15279.26 |
| mo004 | h | Montador de instalações de calefação. (mão de obra) | 0.797 | 40.91 | 32.61 |
| mo103 | h | Ajudante de montador de instalações de calefação. (mão de obra) | 0.797 | 30.78 | 24.53 |
| % | % | Custos diretos complementares | 2 % | 15336.40 | 306.73 |
|  |  | Custos diretos |  |  | 15643.13 |
