# Caixa de fogo "in situ", composto de caixa de fogo aberta de bloco cerâmico refratário assente com argamassa refratária e chaminé de bloco cerâmico furado revestido de gesso

- Propriedade do ficheiro: CYPE INGENIEROS, S.A.
- Formato: FIEBDC-3/2002
- Âmbito geográfico: Brasil
- Custos indiretos: 3.00 %
- Despesas gerais: 13.00 %
- Lucro: 6.00 %
- IVA: 17.00 %

## I Instalações

### IC Aquecimento, climatização e água quente

#### ICH Caixas de fogo, recuperadores de calor, fogões e salamandras

**ICH010** Un Caixa de fogo "in situ", composto de caixa de fogo aberta de bloco cerâmico refratário assente com argamassa refratária e chaminé de bloco cerâmico furado revestido de gesso.
Execução de caixa de fogo, realizada "in situ", composto por caixa de fogo aberta de bloco cerâmico refratário de 25x12x4 cm, assente com argamassa refratária, composta por cimento aluminoso e inertes especiais, e chaminé de bloco cerâmico furado até à laje, assente com argamassa de cimento, confeccionada em obra, dosificação 1:6, com câmara. Incluindo corta-fogo de chapa de aço regulável e revestimento posterior da câmara e duto de fumos com uma primeira camada de emboço com pasta de gesso de construção B1 e uma segunda camada de acabamento com pasta de gesso de aplicação em camada fina C6, sem incluir o fornecimento nem a colocação dos materiais que formam o revestimento decorativo da caixa de fogo e constituem o corpo da caixa de fogo nem o duto para evacuação dos produtos da combustão. Totalmente montada e ligada.
Inclui: Marcação na laje das paredes a realizar. Colocação das peças por fiadas a nível. Correção de falhas de juntas e limpeza. Formação de câmara e duto de evacuação dos produtos da combustão até à laje. Preparação da superfície suporte que se vai revestir. Amassamento do gesso grosso. Espalhamento da pasta de gesso grosso. Amassamento do gesso fino. Regularização do revestimento através da execução de uma camada de gesso, aplicando a pasta de gesso fino sobre uma camada previamente executada no paramento. Ligação ao duto de evacuação.
Critério de medição de projeto: Número de unidades previstas, segundo documentação gráfica de Projeto.
Critério de quantitativos de obra: Medir-se-á o número de unidades realmente executadas segundo especificações de Projeto.

| Código | Un | Descrição | Rendimento | Preço | Importância |
|---|---|---|---|---|---|
| mt05mre010k | Un | Bloco cerâmico refratário, 25x12x4 cm. (material) | 200.000 | 0.54 | 108.00 |
| mt09mcp250a | kg | Argamassa refratária composta por cimento aluminoso e inertes especiais, para a colocação de blocos refratários e para rebocos em caixas de fogo. (material) | 119.040 | 0.66 | 78.57 |
| mt04lpt010a | Un | Bloco cerâmico furado simples, para revestir, 30x20x3 cm. (material) | 60.000 | 0.08 | 4.80 |
| mt04lpt010c | Un | Bloco cerâmico furado duplo, para revestir, 30x20x9 cm. (material) | 12.000 | 0.11 | 1.32 |
| mt08aaa010a | m³ | Água. (material) | 0.035 | 1.28 | 0.04 |
| mt01arg005a | t | Areia de pedreira, para argamassa preparada em obra. (material) | 0.286 | 17.20 | 4.92 |
| mt08cem002 | kg | Cimento cinza em sacos. (material) | 43.900 | 0.21 | 9.22 |
| mt09pye010a | m³ | Pasta de gesso para aplicação em camada fina C6. (material) | 0.030 | 90.83 | 2.72 |
| mt09pye010b | m³ | Pasta de gesso de construção B1. (material) | 0.170 | 80.89 | 13.75 |
| mt38www020 | Un | Corta-fogo regulável de chapa de aço. (material) | 1.000 | 64.07 | 64.07 |
| mt38www010 | Un | Material auxiliar para instalações de aquecimento. (material) | 2.000 | 1.96 | 3.92 |
| mq06hor010 | h | Betoneira. (equipamento) | 0.140 | 1.36 | 0.19 |
| mo019 | h | Oficial de 1ª pedreiro. (mão de obra) | 26.803 | 6.19 | 165.91 |
| mo111 | h | Auxiliar de serviços gerais. (mão de obra) | 28.514 | 3.68 | 104.93 |
| mo032 | h | Oficial de 1ª gesseiro. (mão de obra) | 2.680 | 6.19 | 16.59 |
| mo069 | h | Ajudante de gesseiro. (mão de obra) | 1.340 | 3.83 | 5.13 |
| % | % | Custos diretos complementares | 2 % | 584.08 | 11.68 |
|  |  | Custos diretos |  |  | 595.76 |
