# Caldeira elétrica, doméstica, para aquecimento e água quente

- Propriedade do ficheiro: CYPE INGENIEROS, S.A.
- Formato: FIEBDC-3/2002
- Âmbito geográfico: Brasil
- Moeda: BRL
- Custos indiretos: 3.00 %
- Despesas gerais: 13.00 %
- Lucro: 6.00 %
- IVA: 17.00 %

## I Instalações

### IC Aquecimento, refrigeração, climatização e água quente

#### ICI Caldeiras elétricas

**ICI011** Un Caldeira elétrica, doméstica, para aquecimento e água quente
Caldeira mural mista elétrica para aquecimento e água quente, potência de 4,5 kW, constituída por corpo de caldeira, envolvente, vaso de expansão, bomba, termostato e todos aqueles componentes necessários para o seu funcionamento incorporados no seu interior; inclusive acessórios de fixação. Totalmente montada, ligada e testada.
Inclui: Marcação através de molde. Colocação e fixação da caldeira e seus componentes. Nivelamento dos elementos. Ligações dos elementos à rede. Colocação em funcionamento.
Critério de medição de projeto: Número de unidades previstas, segundo documentação gráfica de Projeto.
Critério de quantitativos de obra: Medir-se-á o número de unidades realmente executadas segundo especificações de Projeto.

| Código | Un | Descrição | Rendimento | Preço | Importância |
|---|---|---|---|---|---|
| mt38cme010o | Un | Caldeira mural mista elétrica para aquecimento e água quente, potência de 4,5 kW, constituída por corpo de caldeira, envolvente, vaso de expansão, bomba, termostato e todos aqueles componentes necessários para o seu funcionamento incorporados no seu interior; inclusive acessórios de fixação. (material) | 1.000 | 12204.04 | 12204.04 |
| mt38www012 | Un | Material auxiliar para instalações de aquecimento e água quente (material) | 1.000 | 15.66 | 15.66 |
| mo004 | h | Montador de instalações de calefação. (mão de obra) | 3.414 | 42.82 | 146.19 |
| mo103 | h | Ajudante de montador de instalações de calefação. (mão de obra) | 3.414 | 32.08 | 109.52 |
| % | % | Custos diretos complementares | 2 % | 12475.41 | 249.51 |
|  |  | Custos diretos |  |  | 12724.92 |
