# Linha frigorífica

- Propriedade do ficheiro: CYPE INGENIEROS, S.A.
- Formato: FIEBDC-3/2002
- Âmbito geográfico: Brasil
- Moeda: BRL
- Custos indiretos: 3.00 %
- Despesas gerais: 13.00 %
- Lucro: 6.00 %
- IVA: 17.00 %

## I Instalações

### IC Aquecimento, refrigeração, climatização e água quente

#### ICN Unidades autônomas de climatização

**ICN010** m Linha frigorífica.
Linha frigorífica dupla executada com tubulação para gás através de tubo de cobre sem solda, de 1/2" de diâmetro e 0,8 mm de espessura com manga isolante de espuma elastomérica, de 13 mm de diâmetro interior e 10 mm de espessura, à base de borracha sintética flexível, de estrutura celular fechada e tubulação para líquido através de tubo de cobre sem solda, de 1/4" de diâmetro e 0,8 mm de espessura com manga isolante de espuma elastomérica, de 7 mm de diâmetro interior e 10 mm de espessura, à base de borracha sintética flexível, de estrutura celular fechada.
Inclui: Implantação do percurso da linha. Proteção dos extremos. Colocação do isolamento. Montagem e fixação da linha. Abocardado. Limpeza para a sua carga.
Critério de medição de projeto: Comprimento medido segundo documentação gráfica de Projeto.
Critério de quantitativos de obra: Medir-se-á o comprimento realmente executado segundo especificações de Projeto.

| Código | Un | Descrição | Rendimento | Preço | Importância |
|---|---|---|---|---|---|
| mt42lin030a | m | Tubo de cobre sem solda, de 1/4" de diâmetro e 0,8 mm de espessura. (material) | 1.000 | 22.36 | 22.36 |
| mt17coe070aa | m | Manga isolante de espuma elastomérica, de 7 mm de diâmetro interior e 10 mm de espessura, à base de borracha sintética flexível, de estrutura celular fechada. (material) | 1.050 | 59.33 | 62.30 |
| mt17coe110 | l | Cola para manga isolante elastomérica. (material) | 0.021 | 141.69 | 2.98 |
| mt42lin030c | m | Tubo de cobre sem solda, de 1/2" de diâmetro e 0,8 mm de espessura. (material) | 1.000 | 34.73 | 34.73 |
| mt17coe070ca | m | Manga isolante de espuma elastomérica, de 13 mm de diâmetro interior e 10 mm de espessura, à base de borracha sintética flexível, de estrutura celular fechada. (material) | 1.050 | 73.04 | 76.69 |
| mo005 | h | Instalador de ar condicionado. (mão de obra) | 0.224 | 42.82 | 9.59 |
| mo104 | h | Ajudante de instalador de ar condicionado. (mão de obra) | 0.224 | 32.08 | 7.19 |
| % | % | Custos diretos complementares | 2 % | 215.84 | 4.32 |
|  |  | Custos diretos |  |  | 220.16 |
