# Duto de polipropileno

- Propriedade do ficheiro: CYPE INGENIEROS, S.A.
- Formato: FIEBDC-3/2002
- Âmbito geográfico: Brasil
- Moeda: BRL
- Custos indiretos: 3.00 %
- Despesas gerais: 13.00 %
- Lucro: 6.00 %
- IVA: 17.00 %

## I Instalações

### IC Aquecimento, refrigeração, climatização e água quente

#### ICO Sistemas de exaustão

**ICO150** m Duto de polipropileno.
Duto para evacuação dos produtos da combustão ou admissão de ar comburente, formada por tubo de polipropileno cor branca, com junta de estanqueidade de EPDM, de 60 mm de diâmetro interior, propagação retardada da chama Euroclasse D de reação ao fogo, temperatura máxima de 120°C, pressão de trabalho até 5000 Pa. Inclusive acessórios, peças especiais, módulos finais e material auxiliar para montagem e fixação.
Inclui: Marcação. Colocação de tubos, acessórios, peças especiais e módulos finais. Fixação do material auxiliar para montagem e fixação à obra. Montagem. Ligação e verificação do seu correto funcionamento.
Critério de medição de projeto: Comprimento medido desde o arranque do duto até a parte superior do módulo final, segundo documentação gráfica de Projeto.
Critério de quantitativos de obra: Medir-se-á, desde o início do duto até a parte superior do módulo final, o comprimento realmente executado segundo especificações de Projeto.

| Código | Un | Descrição | Rendimento | Preço | Importância |
|---|---|---|---|---|---|
| mt20din101a | Un | Material auxiliar para montagem e fixação dos tubos de polipropileno, de 60 mm de diâmetro interior. (material) | 1.000 | 3.12 | 3.12 |
| mt20din100ap | m | Tubo de polipropileno cor branca, com junta de estanqueidade de EPDM, de 60 mm de diâmetro interior, propagação retardada da chama Euroclasse D de reação ao fogo, temperatura máxima de 120°C, pressão de trabalho até 5000 Pa, com o preço incrementado em 75% relativamente a acessórios, peças especiais e módulos finais. (material) | 1.000 | 90.98 | 90.98 |
| mo004 | h | Montador de instalações de calefação. (mão de obra) | 0.305 | 42.82 | 13.06 |
| mo103 | h | Ajudante de montador de instalações de calefação. (mão de obra) | 0.305 | 32.08 | 9.78 |
| % | % | Custos diretos complementares | 2 % | 116.94 | 2.34 |
|  |  | Custos diretos |  |  | 119.28 |
