# Difusor para duto rígida de descarga para climatizador evaporativo

- Propriedade do ficheiro: CYPE INGENIEROS, S.A.
- Formato: FIEBDC-3/2002
- Âmbito geográfico: Brasil
- Moeda: BRL
- Custos indiretos: 3.00 %
- Despesas gerais: 13.00 %
- Lucro: 6.00 %
- IVA: 17.00 %

## I Instalações

### IC Aquecimento, refrigeração, climatização e água quente

#### ICP Bioclimatização

**ICP040** Un Difusor para duto rígida de descarga para climatizador evaporativo.
Difusor de chapa de aço galvanizado para ligação ao duto de descarga, de 550x550 mm, para climatizador evaporativo, de 2 faces, com uma grelha de 300x500 mm de deflexão dupla em cada face. Inclusive acessórios de montagem e elementos de fixação. Totalmente montado.
Inclui: Fixação do difusor ao duto.
Critério de medição de projeto: Número de unidades previstas, segundo documentação gráfica de Projeto.
Critério de quantitativos de obra: Medir-se-á o número de unidades realmente executadas segundo especificações de Projeto.

| Código | Un | Descrição | Rendimento | Preço | Importância |
|---|---|---|---|---|---|
| mt42ter060a | Un | Difusor de chapa de aço galvanizado para ligação ao duto de descarga, de 550x550 mm, para climatizador evaporativo, de 2 faces, com uma grelha de 300x500 mm de deflexão dupla em cada face. (material) | 1.000 | 1867.44 | 1867.44 |
| mo005 | h | Instalador de ar condicionado. (mão de obra) | 0.393 | 40.91 | 16.08 |
| mo104 | h | Ajudante de instalador de ar condicionado. (mão de obra) | 0.393 | 30.78 | 12.10 |
| % | % | Custos diretos complementares | 2 % | 1895.62 | 37.91 |
|  |  | Custos diretos |  |  | 1933.53 |
