# Duto oval

- Propriedade do ficheiro: CYPE INGENIEROS, S.A.
- Formato: FIEBDC-3/2002
- Âmbito geográfico: Brasil
- Moeda: BRL
- Custos indiretos: 3.00 %
- Despesas gerais: 13.00 %
- Lucro: 6.00 %
- IVA: 17.00 %

## I Instalações

### IC Aquecimento, refrigeração, climatização e água quente

#### ICR Sistemas de condução de ar

**ICR018** m Duto oval.
Duto oval de parede simples helicoidal de aço galvanizado, de 360x80 mm e 0,6 mm de espessura, fornecida em tramos de 3 m, para instalações de ventilação e climatização. Inclusive acessórios de montagem e elementos de fixação.
Inclui: Marcação do traçado dos dutos. Marcação e posterior ancoragem dos suportes dos dutos. Montagem e fixação de dutos. Verificação do seu correto funcionamento.
Critério de medição de projeto: Comprimento projetado, segundo documentação gráfica de Projeto, medido entre os eixos dos elementos ou dos pontos a ligar, descontando as peças especiais.
Critério de quantitativos de obra: Medir-se-á o comprimento realmente executado segundo especificações de Projeto.

| Código | Un | Descrição | Rendimento | Preço | Importância |
|---|---|---|---|---|---|
| mt42coa100aa | m | Duto oval de parede simples helicoidal de aço galvanizado, de 360x80 mm e 0,6 mm de espessura, fornecida em tramos de 3 m, para instalações de ventilação e climatização. (material) | 1.050 | 295.34 | 310.11 |
| mt42coa190a | Un | Repercussão, por m, de material auxiliar para fixação de dutos ovais de ar de 360x80 mm em instalações de ventilação e climatização. (material) | 1.000 | 36.54 | 36.54 |
| mo013 | h | Montador de dutos de chapa metálica. (mão de obra) | 0.056 | 42.82 | 2.40 |
| mo084 | h | Ajudante de montador de dutos de chapa metálica. (mão de obra) | 0.056 | 31.49 | 1.76 |
| % | % | Custos diretos complementares | 2 % | 350.81 | 7.02 |
|  |  | Custos diretos |  |  | 357.83 |
