# Válvula de equilíbrio

- Propriedade do ficheiro: CYPE INGENIEROS, S.A.
- Formato: FIEBDC-3/2002
- Âmbito geográfico: Brasil
- Moeda: BRL
- Custos indiretos: 3.00 %
- Despesas gerais: 13.00 %
- Lucro: 6.00 %
- IVA: 17.00 %

## I Instalações

### IC Aquecimento, refrigeração, climatização e água quente

#### ICS Sistemas de condução de água

**ICS097** Un Válvula de equilíbrio.
Válvula de equilíbrio estático, campo de regulação de 0,1 a 4,47 m³/h, com corpo de bronze, tomadas para medição de pressão, volante com 40 posições de ajuste, válvula de purga, ligações roscadas fêmea de 1/2" de diâmetro e temperatura máxima de 110°C.
Inclui: Marcação. Colocação. Ligação. Verificação do seu correto funcionamento.
Critério de medição de projeto: Número de unidades previstas, segundo documentação gráfica de Projeto.
Critério de quantitativos de obra: Medir-se-á o número de unidades realmente executadas segundo especificações de Projeto.

| Código | Un | Descrição | Rendimento | Preço | Importância |
|---|---|---|---|---|---|
| mt38sth116aa | Un | Válvula de equilíbrio estático, campo de regulação de 0,1 a 4,47 m³/h, com corpo de bronze, tomadas para medição de pressão, volante com 40 posições de ajuste, válvula de purga, ligações roscadas fêmea de 1/2" de diâmetro e temperatura máxima de 110°C. (material) | 1.000 | 359.19 | 359.19 |
| mt38www012 | Un | Material auxiliar para instalações de aquecimento e água quente (material) | 0.050 | 14.06 | 0.70 |
| mo004 | h | Montador de instalações de calefação. (mão de obra) | 0.452 | 40.91 | 18.49 |
| % | % | Custos diretos complementares | 2 % | 378.38 | 7.57 |
|  |  | Custos diretos |  |  | 385.95 |
