# Caixa para mecanismo, embutida emestruturas autoportantes de placas ou forros de placas

- Propriedade do ficheiro: CYPE INGENIEROS, S.A.
- Formato: FIEBDC-3/2002
- Âmbito geográfico: Brasil
- Moeda: BRL
- Custos indiretos: 3.00 %
- Despesas gerais: 13.00 %
- Lucro: 6.00 %
- IVA: 17.00 %

## I Instalações

### IE Elétricas

#### IEM Mecanismos

**IEM011** Un Caixa para mecanismo, embutida emestruturas autoportantes de placas ou forros de placas.
Caixa universal de 1 elemento, com patilhas de fixação, de plástico ABS auto-extinguível, livre de halogéneos, encaixável, de 65 mm de diâmetro e 40 mm de largura, com graus de proteção IP30 e IK07, segundo IEC 60439. Instalação embutida emestruturas autoportantes de placas ou forros de placas.
Inclui: Marcação. Montagem. Colocação.
Critério de medição de projeto: Número de unidades previstas, segundo documentação gráfica de Projeto.
Critério de quantitativos de obra: Medir-se-á o número de unidades realmente executadas segundo especificações de Projeto.

| Código | Un | Descrição | Rendimento | Preço | Importância |
|---|---|---|---|---|---|
| mt33cmg020a | Un | Caixa universal de 1 elemento, com patilhas de fixação, de plástico ABS auto-extinguível, livre de halogéneos, encaixável, de 65 mm de diâmetro e 40 mm de largura, com graus de proteção IP30 e IK07, segundo IEC 60439, para embutir em estruturas autoportantes de placas e forros de placas, inclusive parafusos de fixação do mecanismo. (material) | 1.000 | 5.89 | 5.89 |
| mo003 | h | Eletricista. (mão de obra) | 0.090 | 42.82 | 3.85 |
| % | % | Custos diretos complementares | 2 % | 9.74 | 0.19 |
|  |  | Custos diretos |  |  | 9.93 |
