# Interruptor embutido, anti-vandalismo

- Propriedade do ficheiro: CYPE INGENIEROS, S.A.
- Formato: FIEBDC-3/2002
- Âmbito geográfico: Brasil
- Moeda: BRL
- Custos indiretos: 3.00 %
- Despesas gerais: 13.00 %
- Lucro: 6.00 %
- IVA: 17.00 %

## I Instalações

### IE Elétricas

#### IEM Mecanismos

**IEM022** Un Interruptor embutido, anti-vandalismo.
Interruptor unipolar (1P), anti-vandalismo, com graus de proteção IP40 e IK07, gama média, intensidade atribuída 10 AX, tensão atribuída 250 V, com tecla simples, de cor branca e espelho para um elemento, de cor branca. Instalação embutida.
Critérios considerados na determinação do preço da unidade de obra: O preço não inclui a caixa para mecanismo embutido.
Inclui: Montagem, ligação e verificação do seu correto funcionamento.
Critério de medição de projeto: Número de unidades previstas, segundo documentação gráfica de Projeto.
Critério de quantitativos de obra: Medir-se-á o número de unidades realmente executadas segundo especificações de Projeto.

| Código | Un | Descrição | Rendimento | Preço | Importância |
|---|---|---|---|---|---|
| mt33gmg160a | Un | Interruptor unipolar (1P), anti-vandalismo, com graus de proteção IP40 e IK07, segundo IEC 60439, para embutir, gama média, intensidade atribuída 10 AX, tensão atribuída 250 V, segundo EN 60669. (material) | 1.000 | 24.22 | 24.22 |
| mt33gmg165a | Un | Tecla simples anti-vandalismo, com graus de proteção IP40 e IK07, segundo IEC 60439, para interruptor/interruptor paralelo, gama média, de cor branca. (material) | 1.000 | 26.97 | 26.97 |
| mt33gmg960a | Un | Espelho anti-vandalismo, com graus de proteção IP40 e IK07, segundo IEC 60439, para um elemento, gama média, de cor branca. (material) | 1.000 | 48.73 | 48.73 |
| mo003 | h | Eletricista. (mão de obra) | 0.224 | 42.82 | 9.59 |
| % | % | Custos diretos complementares | 2 % | 109.51 | 2.19 |
|  |  | Custos diretos |  |  | 111.70 |
