# Interruptor diferencial instantâneo, 2P/ 63A/300mA

- Propriedade do ficheiro: CYPE INGENIEROS, S.A.
- Formato: FIEBDC-3/2002
- Âmbito geográfico: Brasil
- Custos indiretos: 3.00 %
- Despesas gerais: 13.00 %
- Lucro: 6.00 %
- IVA: 17.00 %

## I Instalações

### IE Elétricas

#### IEX Aparelhagem

**IEX060** Un Interruptor diferencial instantâneo, 2P/ 63A/300mA.
Fornecimento e instalação de interruptor diferencial instantâneo, 2P/63A/300mA, de 2 módulos. Inclusive acessórios e fixações. Totalmente montado, ligado e testado.
Inclui: Montagem e ligação do elemento.
Critério de medição de projeto: Número de unidades previstas, segundo documentação gráfica de Projeto.
Critério de quantitativos de obra: Medir-se-á o número de unidades realmente executadas segundo especificações de Projeto.

| Código | Un | Descrição | Rendimento | Preço | Importância |
|---|---|---|---|---|---|
| mt35cgm029aj | Un | Interruptor diferencial instantâneo, 2P/63A/300mA, de 2 módulos, inclusive parte proporcional de acessórios de montagem. (material) | 1.000 | 189.22 | 189.22 |
| mo002 | h | Oficial de 1ª eletricista. (mão de obra) | 0.431 | 6.40 | 2.76 |
| % | % | Custos diretos complementares | 2 % | 191.98 | 3.84 |
|  |  | Custos diretos |  |  | 195.82 |
