# Coletor de medidores divisionários para abastecimento de água potável

- Propriedade do ficheiro: CYPE INGENIEROS, S.A.
- Formato: FIEBDC-3/2002
- Âmbito geográfico: Brasil
- Moeda: BRL
- Custos indiretos: 3.00 %
- Despesas gerais: 13.00 %
- Lucro: 6.00 %
- IVA: 17.00 %

## I Instalações

### IF Abastecimento de água

#### IFC Medidores

**IFC015** Un Coletor de medidores divisionários para abastecimento de água potável.
Coletor de polipropileno copolímero random (PP-R), de 75 mm de diâmetro e saídas a um lado com ligação flangeada, para centralização de um máximo de 3 medidores de 1/2" DN 15 mm, com registro, válvulas de entrada, torneiras de verificação, válvulas de retenção, válvulas de saída e ligações. Inclusive suportes para o coletor e material auxiliar.
Critérios considerados na determinação do preço da unidade de obra: O preço não inclui os medidores de água.
Inclui: Marcação. Colocação e fixação dos suportes do coletor. Colocação e fixação de acessórios e peças especiais. Colocação do coletor. Ligação e verificação do seu correto funcionamento.
Critério de medição de projeto: Número de unidades previstas, segundo documentação gráfica de Projeto.
Critério de quantitativos de obra: Medir-se-á o número de unidades realmente executadas segundo especificações de Projeto.

| Código | Un | Descrição | Rendimento | Preço | Importância |
|---|---|---|---|---|---|
| mt37cci005d | Un | Válvula de borboleta de alumínio, com disco de latão e ferro fundido dúctil, DN 65 mm. (material) | 1.000 | 182.03 | 182.03 |
| mt37cci010b | Un | Coletor de polipropileno copolímero random (PP-R), de 75 mm de diâmetro e saídas a um lado com ligação flangeada, para centralização de 3 medidores particulares de água em uma coluna, de 200x910 mm. Inclusive suporte e flange. (material) | 1.000 | 569.48 | 569.48 |
| mt37cci200a | Un | Válvula de entrada de latão, DN 15 mm, precintável, com junta e abraçadeira orientável e porca de união de 3/4". (material) | 3.000 | 48.17 | 144.51 |
| mt37cci205a | Un | Válvula de saída de latão, DN 15 mm, precintável, com dispositivo antirretorno e porca de união de 3/4". (material) | 3.000 | 36.43 | 109.29 |
| mt37sgl012a | Un | Torneira de verificação de latão, para enroscar, de 1/2". (material) | 3.000 | 15.47 | 46.41 |
| mt37svr010a | Un | Válvula de retenção de latão para enroscar de 1/2". (material) | 3.000 | 12.94 | 38.82 |
| mt37cci300a | Un | Tubo de ligação de aço, com rosca macho-fêmea de 3/4" e de 500 mm de comprimento. (material) | 3.000 | 36.33 | 108.99 |
| mt37www010 | Un | Material auxiliar para instalações de abastecimento de água. (material) | 1.000 | 4.21 | 4.21 |
| mo008 | h | Encanador. (mão de obra) | 2.782 | 42.82 | 119.13 |
| mo107 | h | Ajudante de encanador. (mão de obra) | 1.391 | 32.08 | 44.62 |
| % | % | Custos diretos complementares | 2 % | 1367.49 | 27.35 |
|  |  | Custos diretos |  |  | 1394.84 |
