# Sistema de pressurização doméstico

- Propriedade do ficheiro: CYPE INGENIEROS, S.A.
- Formato: FIEBDC-3/2002
- Âmbito geográfico: Brasil
- Moeda: BRL
- Custos indiretos: 3.00 %
- Despesas gerais: 13.00 %
- Lucro: 6.00 %
- IVA: 17.00 %

## I Instalações

### IF Abastecimento de água

#### IFD Reservatórios/sistemas de pressurização

**IFD005** Un Sistema de pressurização doméstico.
Sistema de pressurização doméstico, para fornecimento de água em aspiração com carga, formado por: bomba elétrica centrífuga monocelular horizontal de ferro fundido, com uma potência de 1,1 kW, para uma pressão máxima de funcionamento de 8 bar, temperatura máxima do líquido conduzido 35°C, corpo de impulsão de ferro fundido, eixo motor de AISI 303, impulsor de latão, suporte de ferro fundido, fecho mecânico de carvão/cerâmica/NBR, motor assíncrono de 2 polos e ventilação forçada, isolamento classe F, proteção IP44, para alimentação monofásica a 230 V a 230 V e 50 Hz de frequência, condensador e proteção termo-amperimétrica de rearme automático incorporados, com reservatório acumulador de aço inoxidável esférico de 24 l, com membrana substituível, pressostato, manômetro e nípel de várias vias, e cabo elétrico de ligação com tomada tipo shuko. Incluindo tubos entre os distintos elementos e acessórios. Totalmente montado, ligado e colocado em funcionamento pela empresa instaladora para a verificação do seu correto funcionamento. Sem incluir a instalação elétrica.
Inclui: Marcação. Colocação e fixação do sistema de pressurização. Colocação e fixação de tubulações e acessórios. Ligação. Colocação em funcionamento.
Critério de medição de projeto: Número de unidades previstas, segundo documentação gráfica de Projeto.
Critério de quantitativos de obra: Medir-se-á o número de unidades realmente executadas segundo especificações de Projeto.

| Código | Un | Descrição | Rendimento | Preço | Importância |
|---|---|---|---|---|---|
| mt37bce180j | Un | Sistema de pressurização doméstico, para fornecimento de água em aspiração com carga, formado por: bomba elétrica centrífuga monocelular horizontal de ferro fundido, com uma potência de 1,1 kW, para uma pressão máxima de funcionamento de 8 bar, temperatura máxima do líquido conduzido 35°C, corpo de impulsão de ferro fundido, eixo motor de AISI 303, impulsor de latão, suporte de ferro fundido, fecho mecânico de carvão/cerâmica/NBR, motor assíncrono de 2 polos e ventilação forçada, isolamento classe F, proteção IP44, para alimentação monofásica a 230 V a 230 V e 50 Hz de frequência, condensador e proteção termo-amperimétrica de rearme automático incorporados, com reservatório acumulador de aço inoxidável esférico de 24 l, com membrana substituível, pressostato, manômetro e nípel de várias vias, e cabo elétrico de ligação com tomada tipo shuko. (material) | 1.000 | 952.66 | 952.66 |
| mt37sve010e | Un | Registro de esfera de latão niquelado para enroscar de 1 1/4". (material) | 1.000 | 50.51 | 50.51 |
| mt37sve010d | Un | Registro de esfera de latão niquelado para enroscar de 1". (material) | 1.000 | 36.59 | 36.59 |
| mt37svr010c | Un | Válvula de retenção de latão para enroscar de 1". (material) | 1.000 | 24.33 | 24.33 |
| mt37www050c | Un | União anti-vibração, de borracha, com rosca de 1", para uma pressão máxima de funcionamento de 10 bar. (material) | 1.000 | 74.32 | 74.32 |
| mt37www010 | Un | Material auxiliar para instalações de abastecimento de água. (material) | 1.000 | 4.21 | 4.21 |
| mo008 | h | Encanador. (mão de obra) | 5.100 | 42.82 | 218.38 |
| mo107 | h | Ajudante de encanador. (mão de obra) | 2.550 | 32.08 | 81.80 |
| % | % | Custos diretos complementares | 4 % | 1442.80 | 57.71 |
|  |  | Custos diretos |  |  | 1500.51 |
