# Ramal de ligação de gás

- Propriedade do ficheiro: CYPE INGENIEROS, S.A.
- Formato: FIEBDC-3/2002
- Âmbito geográfico: Brasil
- Moeda: BRL
- Custos indiretos: 3.00 %
- Despesas gerais: 13.00 %
- Lucro: 6.00 %
- IVA: 17.00 %

## I Instalações

### IG Gases combustíveis

#### IGA Ramais de ligação

**IGA010** Un Ramal de ligação de gás.
Ramal de ligação de gás que une a rede de distribuição de gás da empresa abastecedora ou o registro de saída no caso de reservatórios de armazenamento de gases liquefeitos de petróleo (GLP) com a caixa de corte geral, formado por tubulação enterrada de 8 m de comprimento de polietileno de alta densidade PE 100, SDR11, de 63 mm de diâmetro colocado sobre base de areia no fundo da vala previamente escavada, com os seus correspondentes acessórios e peças especiais, abraçadeira de tomada em carga colocada sobre a rede geral de distribuição que serve de união entre o ramal de ligação e a rede e registro geral formada por registro de esfera de latão niquelado de 2 1/2" de diâmetro colocada através de união roscada, situada junto à edificação, fora dos limites da propriedade, alojada na caixa pré-fabricada de polipropileno de 40x40x40 cm, colocada sobre lastro de concreto simples C20 classe de agressividade ambiental I e tipo de ambiente rural, brita 1, consistência S50 de 15 cm de espessura e fechada superiormente com tampa de PVC. Inclusive concreto simples C20 classe de agressividade ambiental I e tipo de ambiente rural, brita 1, consistência S50 para a posterior reposição do piso existente. Totalmente montado, ligado e testado.
Critérios considerados na determinação do preço da unidade de obra: O preço inclui a demolição e a remoção do piso existente e a ligação com a rede, mas não inclui a escavação nem o enchimento principal.
Inclui: Implantação do ramal de ligação em planta e caimentos, coordenado com as restantes instalações ou elementos que possam ter interferências. Ruptura do piso com compressor. Eliminação das terras soltas do fundo da escavação. Concretagem e compactação do concreto na execução da base. Colocação da caixa pré-fabricada. Execução de aberturas para ligação de tubos. União e rejuntamento dos tubos à caixa de visita. Colocação da tampa e dos acessórios. Disposição de tubulações e peças especiais. Descarga da areia no fundo da vala. Colocação de tubulações. Montagem do registro do ramal de ligação. União do ramal de ligação com a rede de distribuição de gás.
Critério de medição de projeto: Número de unidades previstas, segundo documentação gráfica de Projeto.
Critério de quantitativos de obra: Medir-se-á o número de unidades realmente executadas segundo especificações de Projeto.

| Código | Un | Descrição | Rendimento | Preço | Importância |
|---|---|---|---|---|---|
| mt01ara010a | m³ | Areia com granulometria de 0 a 5 mm de diâmetro, limpa. (material) | 0.640 | 40.62 | 26.00 |
| mt43tpo011gg | m | Ramal de ligação de polietileno de alta densidade PE 100, SDR11, de 63 mm de diâmetro exterior, com o preço incrementado em 30% relativamente a acessórios e peças especiais. (material) | 8.000 | 33.89 | 271.12 |
| mt10hmf060ana | m³ | Concreto simples C20 classe de agressividade ambiental I e tipo de ambiente rural, brita 1, consistência S50, dosado em central, segundo ABNT NBR 8953. (material) | 0.747 | 318.46 | 237.89 |
| mt43www030b | Un | Caixa de passagem visitável de polipropileno, com fundo pré-cortado, 40x40x40 cm, para instalações receptoras de gás. (material) | 1.000 | 261.26 | 261.26 |
| mt11arp050e | Un | Tampa de PVC, para caixas de gás de 40x40 cm, com fecho hermético à passagem dos odores mefíticos. (material) | 1.000 | 168.12 | 168.12 |
| mt37sve010h | Un | Registro de esfera de latão niquelado para enroscar de 2 1/2". (material) | 1.000 | 249.36 | 249.36 |
| mt43tpo012e | m | Abraçadeira de tomada em carga, de PVC, para tubo de polietileno de alta densidade de 63 mm de diâmetro exterior. (material) | 1.000 | 16.02 | 16.02 |
| mt43www040 | Un | Teste de estanqueidade para instalação de gás. (material) | 1.000 | 312.34 | 312.34 |
| mq05pdm010b | h | Compressor portátil elétrico 5 m³/min de vazão. (equipamento) | 2.782 | 30.23 | 84.10 |
| mq05mai030 | h | Martelo pneumático. (equipamento) | 2.782 | 17.87 | 49.71 |
| au00auh040 |  | Vibrador de concreto, elétrico. | 1.000 | 0.00 | 0.00 |
| mo020 | h | Pedreiro. (mão de obra) | 3.605 | 33.34 | 120.19 |
| mo113 | h | Auxiliar de serviços gerais. (mão de obra) | 7.074 | 28.94 | 204.72 |
| mo010 | h | Instalador de gás. (mão de obra) | 23.352 | 42.82 | 999.93 |
| mo109 | h | Ajudante de instalador de gás. (mão de obra) | 11.790 | 32.08 | 378.22 |
| % | % | Custos diretos complementares | 4 % | 3378.98 | 135.16 |
|  |  | Custos diretos |  |  | 3514.14 |
