# Pré-instalação de medidor de gás

- Propriedade do ficheiro: CYPE INGENIEROS, S.A.
- Formato: FIEBDC-3/2002
- Âmbito geográfico: Brasil
- Moeda: BRL
- Custos indiretos: 3.00 %
- Despesas gerais: 13.00 %
- Lucro: 6.00 %
- IVA: 17.00 %

## I Instalações

### IG Gases combustíveis

#### IGC Medidores

**IGC020** Un Pré-instalação de medidor de gás.
Pré-instalação de medidor de gás, colocado em nicho, composta de: válvula e redutor tipo B6N VSI para uma vazão máximo de 6 m³/h, 0,1 a 4 bar de pressão de entrada e 20 mbar de pressão de saída, para instalação de habitação ou local de utilização coletiva ou comercial. Inclusive marco e porta, curvas, tampão e elementos de fixação.
Critérios considerados na determinação do preço da unidade de obra: O preço não inclui os medidores nem os trabalhos auxiliares de pedreiro para instalações.
Inclui: Marcação. Montagem, ligação e verificação do seu correto funcionamento. Colocação e fixação de marco e porta.
Critério de medição de projeto: Número de unidades previstas, segundo documentação gráfica de Projeto.
Critério de quantitativos de obra: Medir-se-á o número de unidades realmente executadas segundo especificações de Projeto.

| Código | Un | Descrição | Rendimento | Preço | Importância |
|---|---|---|---|---|---|
| mt37sve010c | Un | Registro de esfera de latão niquelado para enroscar de 3/4". (material) | 1.000 | 21.98 | 21.98 |
| mt37tcb010d | Un | Curva 90° de cobre rígido, 20/22 mm. (material) | 2.000 | 6.24 | 12.48 |
| mt43cgp040b | Un | Tampão de latão de 3/4". (material) | 1.000 | 4.04 | 4.04 |
| mt43cgp020aa | Un | Redutor tipo B6N VSI para uma vazão máximo de 6 m³/h, 0,1 a 4 bar de pressão de entrada e 20 mbar de pressão de saída. (material) | 1.000 | 132.60 | 132.60 |
| mt43cgp060d | Un | Marco e porta de chapa eletrozincada de 400x500 mm. (material) | 1.000 | 72.13 | 72.13 |
| mt43www010 | Un | Material auxiliar para instalações de gás. (material) | 1.000 | 4.21 | 4.21 |
| mo010 | h | Instalador de gás. (mão de obra) | 2.243 | 42.82 | 96.05 |
| mo109 | h | Ajudante de instalador de gás. (mão de obra) | 1.122 | 32.08 | 35.99 |
| % | % | Custos diretos complementares | 2 % | 379.48 | 7.59 |
|  |  | Custos diretos |  |  | 387.07 |
