# Reservatório de gases liquefeitos de petróleo (GLP), de superfície

- Propriedade do ficheiro: CYPE INGENIEROS, S.A.
- Formato: FIEBDC-3/2002
- Âmbito geográfico: Brasil
- Moeda: BRL
- Custos indiretos: 3.00 %
- Despesas gerais: 13.00 %
- Lucro: 6.00 %
- IVA: 17.00 %

## I Instalações

### IG Gases combustíveis

#### IGD Reservatórios

**IGD120** Un Reservatório de gases liquefeitos de petróleo (GLP), de superfície.
Reservatório certificado de gases liquefeitos de petróleo (GLP), de superfície, de chapa de aço, de 1000 mm de diâmetro e 1492 mm de comprimento, com uma capacidade de 1000 litros. Incluindo capô de abrir, boca de carga, indicador de nível, tubo de pesca para coleta de gás em fase líquida, conjunto de válvulas, manômetro, tampão de drenagem, acessórios de ligação, borne de aterramento e elementos de proteção de acordo com a regulamentação.
Critérios considerados na determinação do preço da unidade de obra: O preço não inclui os trabalhos auxiliares nem o aterramento.
Inclui: Marcação. Colocação do reservatório sobre os apoios. Fixação do reservatório aos apoios. Montagem, ligação e verificação do seu correto funcionamento.
Critério de medição de projeto: Número de unidades previstas, segundo documentação gráfica de Projeto.
Critério de quantitativos de obra: Medir-se-á o número de unidades realmente executadas segundo especificações de Projeto.

| Código | Un | Descrição | Rendimento | Preço | Importância |
|---|---|---|---|---|---|
| mt43dep015ab | Un | Reservatório certificado de gases liquefeitos de petróleo (GLP), de superfície, de chapa de aço, de 1000 mm de diâmetro e 1492 mm de comprimento, com uma capacidade de 1000 litros. Tratamento exterior: jateamento SA 2 1/2, primer antioxidante e acabamento com esmalte de poliuretano cor branca. Inclusive capô de abrir, boca de carga, indicador de nível magnético, tubo de pesca para coleta de gás em fase líquida, válvulas, manômetro, tampão de drenagem, acessórios de ligação, borne de aterramento e elementos de proteção segundo norma. (material) | 1.000 | 6020.52 | 6020.52 |
| mq04cag010a | h | Caminhão com grua de carga máxima 6 t. (equipamento) | 0.290 | 216.67 | 62.83 |
| mo010 | h | Instalador de gás. (mão de obra) | 11.462 | 42.82 | 490.80 |
| mo109 | h | Ajudante de instalador de gás. (mão de obra) | 11.462 | 32.08 | 367.70 |
| % | % | Custos diretos complementares | 2 % | 6941.85 | 138.84 |
|  |  | Custos diretos |  |  | 7080.69 |
