# Tubulação para instalação interior de gás

- Propriedade do ficheiro: CYPE INGENIEROS, S.A.
- Formato: FIEBDC-3/2002
- Âmbito geográfico: Brasil
- Moeda: BRL
- Custos indiretos: 3.00 %
- Despesas gerais: 13.00 %
- Lucro: 6.00 %
- IVA: 17.00 %

## I Instalações

### IG Gases combustíveis

#### IGI Instalação interior

**IGI005** m Tubulação para instalação interior de gás.
Tubulação, para instalação interior de gás, formada por tubo de cobre estirado a frio sem solda, diâmetro D=10/12 mm e 1 mm de espessura. Instalação em superfície. Inclusive material auxiliar para montagem e fixação, acessórios e peças especiais colocados através de soldagem forte por capilaridade.
Inclui: Marcação do traçado das tubulações. Colocação de tubos. Montagem, ligação e verificação do seu correto funcionamento.
Critério de medição de projeto: Comprimento medido segundo documentação gráfica de Projeto.
Critério de quantitativos de obra: Medir-se-á o comprimento realmente executado segundo especificações de Projeto.

| Código | Un | Descrição | Rendimento | Preço | Importância |
|---|---|---|---|---|---|
| mt43tco400a | Un | Material auxiliar para montagem e fixação das tubulações de cobre estirado a frio sem solda, diâmetro D=10/12 mm. (material) | 1.000 | 0.25 | 0.25 |
| mt43tco010ad | m | Tubo de cobre estirado a frio sem solda, diâmetro D=10/12 mm e 1 mm de espessura, com o preço incrementado em 15% relativamente a acessórios e peças especiais. (material) | 1.000 | 5.68 | 5.68 |
| op00ato010 |  | Parafusadeira. | 1.000 | 0.00 | 0.00 |
| op00mar010 |  | Martelo. | 1.000 | 0.00 | 0.00 |
| op00tal010 |  | Furadeira. | 1.000 | 0.00 | 0.00 |
| mo010 | h | Instalador de gás. (mão de obra) | 0.146 | 42.82 | 6.25 |
| mo109 | h | Ajudante de instalador de gás. (mão de obra) | 0.146 | 32.08 | 4.68 |
| % | % | Custos diretos complementares | 2 % | 16.86 | 0.34 |
|  |  | Custos diretos |  |  | 17.20 |
