# Coletor

- Propriedade do ficheiro: CYPE INGENIEROS, S.A.
- Formato: FIEBDC-3/2002
- Âmbito geográfico: Brasil
- Moeda: BRL
- Custos indiretos: 3.00 %
- Despesas gerais: 13.00 %
- Lucro: 6.00 %
- IVA: 17.00 %

## I Instalações

### IG Gases combustíveis

#### IGI Instalação interior

**IGI025** Un Coletor.
Coletor de cobre, com entrada de 3/4" de diâmetro e três derivações de 3/4" de diâmetro, para união roscada e manômetro de aço inoxidável. Inclusive, elementos de montagem e outros acessórios necessários para o seu correto funcionamento.
Inclui: Marcação. Colocação e fixação do coletor. Montagem, ligação e verificação do seu correto funcionamento.
Critério de medição de projeto: Número de unidades previstas, segundo documentação gráfica de Projeto.
Critério de quantitativos de obra: Medir-se-á o número de unidades realmente executadas segundo especificações de Projeto.

| Código | Un | Descrição | Rendimento | Preço | Importância |
|---|---|---|---|---|---|
| mt43acc010b | Un | Coletor de cobre, com entrada de 3/4" de diâmetro e três derivações de 3/4" de diâmetro, para união roscada. (material) | 1.000 | 227.46 | 227.46 |
| mt43acc020 | Un | Manômetro de aço inoxidável para uma pressão de 0 a 600 mbar, de 100 mm de diâmetro, rosca de ligação de 1/2" e precisão do 0,5%. (material) | 1.000 | 284.71 | 284.71 |
| mo010 | h | Instalador de gás. (mão de obra) | 0.359 | 42.82 | 15.37 |
| mo109 | h | Ajudante de instalador de gás. (mão de obra) | 0.359 | 32.08 | 11.52 |
| % | % | Custos diretos complementares | 2 % | 539.06 | 10.78 |
|  |  | Custos diretos |  |  | 549.84 |
