# Alojamento para dispositivo de gás

- Propriedade do ficheiro: CYPE INGENIEROS, S.A.
- Formato: FIEBDC-3/2002
- Âmbito geográfico: Brasil
- Moeda: BRL
- Custos indiretos: 3.00 %
- Despesas gerais: 13.00 %
- Lucro: 6.00 %
- IVA: 17.00 %

## I Instalações

### IG Gases combustíveis

#### IGW Elementos

**IGW030** Un Alojamento para dispositivo de gás.
Marco e porta de chapa eletrozincada de 250x300 mm.
Critérios considerados na determinação do preço da unidade de obra: O preço não inclui a execução do nicho.
Inclui: Colocação e fixação de marco e porta.
Critério de medição de projeto: Número de unidades previstas, segundo documentação gráfica de Projeto.
Critério de quantitativos de obra: Medir-se-á o número de unidades realmente executadas segundo especificações de Projeto.

| Código | Un | Descrição | Rendimento | Preço | Importância |
|---|---|---|---|---|---|
| mt43cgp060a | Un | Marco e porta de chapa eletrozincada de 250x300 mm. (material) | 1.000 | 61.11 | 61.11 |
| mo010 | h | Instalador de gás. (mão de obra) | 0.280 | 42.82 | 11.99 |
| mo109 | h | Ajudante de instalador de gás. (mão de obra) | 0.337 | 32.08 | 10.81 |
| % | % | Custos diretos complementares | 2 % | 83.91 | 1.68 |
|  |  | Custos diretos |  |  | 85.59 |
