# Redutor

- Propriedade do ficheiro: CYPE INGENIEROS, S.A.
- Formato: FIEBDC-3/2002
- Âmbito geográfico: Brasil
- Moeda: BRL
- Custos indiretos: 3.00 %
- Despesas gerais: 13.00 %
- Lucro: 6.00 %
- IVA: 17.00 %

## I Instalações

### IG Gases combustíveis

#### IGW Elementos

**IGW010** Un Redutor.
Redutor tipo B6N VSI para uma vazão máximo de 6 m³/h, 0,1 a 4 bar de pressão de entrada e 20 mbar de pressão de saída.
Inclui: Montagem, ligação e verificação do seu correto funcionamento.
Critério de medição de projeto: Número de unidades previstas, segundo documentação gráfica de Projeto.
Critério de quantitativos de obra: Medir-se-á o número de unidades realmente executadas segundo especificações de Projeto.

| Código | Un | Descrição | Rendimento | Preço | Importância |
|---|---|---|---|---|---|
| mt43cgp020aa | Un | Redutor tipo B6N VSI para uma vazão máximo de 6 m³/h, 0,1 a 4 bar de pressão de entrada e 20 mbar de pressão de saída. (material) | 1.000 | 132.60 | 132.60 |
| mo010 | h | Instalador de gás. (mão de obra) | 0.841 | 42.82 | 36.01 |
| mo109 | h | Ajudante de instalador de gás. (mão de obra) | 0.841 | 32.08 | 26.98 |
| % | % | Custos diretos complementares | 2 % | 195.59 | 3.91 |
|  |  | Custos diretos |  |  | 199.50 |
