# Filtro de retenção de resíduos de gás

- Propriedade do ficheiro: CYPE INGENIEROS, S.A.
- Formato: FIEBDC-3/2002
- Âmbito geográfico: Brasil
- Moeda: BRL
- Custos indiretos: 3.00 %
- Despesas gerais: 13.00 %
- Lucro: 6.00 %
- IVA: 17.00 %

## I Instalações

### IG Gases combustíveis

#### IGW Elementos

**IGW025** Un Filtro de retenção de resíduos de gás.
Filtro de retenção de resíduos de ferro fundido, com peneiro de aço inoxidável com perfurações de 100 µm de diâmetro, com rosca cilíndrica GAS de 3/8", PN=16 bar.
Inclui: Montagem, ligação e verificação do seu correto funcionamento.
Critério de medição de projeto: Número de unidades previstas, segundo documentação gráfica de Projeto.
Critério de quantitativos de obra: Medir-se-á o número de unidades realmente executadas segundo especificações de Projeto.

| Código | Un | Descrição | Rendimento | Preço | Importância |
|---|---|---|---|---|---|
| mt43acf010a | Un | Filtro de retenção de resíduos de ferro fundido, com peneiro de aço inoxidável com perfurações de 100 µm de diâmetro, com rosca cilíndrica GAS de 3/8", PN=16 bar. (material) | 1.000 | 144.10 | 144.10 |
| mo010 | h | Instalador de gás. (mão de obra) | 0.168 | 42.82 | 7.19 |
| mo109 | h | Ajudante de instalador de gás. (mão de obra) | 0.168 | 32.08 | 5.39 |
| % | % | Custos diretos complementares | 2 % | 156.68 | 3.13 |
|  |  | Custos diretos |  |  | 159.81 |
