# Cabine para bateria de garrafas de gases liquefeitos de petróleo (GLP)

- Propriedade do ficheiro: CYPE INGENIEROS, S.A.
- Formato: FIEBDC-3/2002
- Âmbito geográfico: Brasil
- Moeda: BRL
- Custos indiretos: 3.00 %
- Despesas gerais: 13.00 %
- Lucro: 6.00 %
- IVA: 17.00 %

## I Instalações

### IG Gases combustíveis

#### IGW Elementos

**IGW100** Un Cabine para bateria de garrafas de gases liquefeitos de petróleo (GLP).
Cabine de chapa de aço galvanizado para armazenamento de bateria de 6 garrafas (3 de serviço e 3 de reserva), de 35 kg de capacidade unitária de gases liquefeitos de petróleo (GLP).
Inclui: Marcação. Colocação da cabine.
Critério de medição de projeto: Número de unidades previstas, segundo documentação gráfica de Projeto.
Critério de quantitativos de obra: Medir-se-á o número de unidades realmente executadas segundo especificações de Projeto.

| Código | Un | Descrição | Rendimento | Preço | Importância |
|---|---|---|---|---|---|
| mt43bbg060b | Un | Cabine de chapa de aço galvanizado, de 2500x500x1600 mm, com porta e grelhas de ventilação, para armazenamento de 6 garrafas de gases liquefeitos de petróleo (GLP) (3 de serviço e 3 de reserva), colocadas em linha. (material) | 1.000 | 2283.40 | 2283.40 |
| mo010 | h | Instalador de gás. (mão de obra) | 1.683 | 42.82 | 72.07 |
| mo109 | h | Ajudante de instalador de gás. (mão de obra) | 1.683 | 32.08 | 53.99 |
| % | % | Custos diretos complementares | 2 % | 2409.46 | 48.19 |
|  |  | Custos diretos |  |  | 2457.65 |
