# Luminária para cabeçeira de cama de hospital. Instalação em superfície

- Propriedade do ficheiro: CYPE INGENIEROS, S.A.
- Formato: FIEBDC-3/2002
- Âmbito geográfico: Brasil
- Moeda: BRL
- Custos indiretos: 3.00 %
- Despesas gerais: 13.00 %
- Lucro: 6.00 %
- IVA: 17.00 %

## I Instalações

### II Iluminação

#### III Interior

**III021** Un Luminária para cabeçeira de cama de hospital. Instalação em superfície.
Luminária retangular para cabeçeira de cama de hospital, de alumínio extrudido, acabamento termoesmaltado, de cor RAL 9006, não regulável, de 206x966x74 mm, com lâmpada LED, temperatura de cor 4000 K, de 14 W, de luz direta, lâmpada LED, temperatura de cor 4000 K, de 20 W, de luz indirecta, óptica formada por dois refletores interiores de cor branca, difusores de policarbonato, índice de reprodução cromática maior de 80, fluxo luminoso 1100 lúmens de luz direta, fluxo luminoso 2000 lúmens de luz indirecta, alimentação a 220/240 V e 50-60 Hz, grau de proteção IP40. Instalação em superfície.
Inclui: Marcação. Montagem, ligação e verificação do seu correto funcionamento.
Critério de medição de projeto: Número de unidades previstas, segundo documentação gráfica de Projeto.
Critério de quantitativos de obra: Medir-se-á o número de unidades realmente executadas segundo especificações de Projeto.

| Código | Un | Descrição | Rendimento | Preço | Importância |
|---|---|---|---|---|---|
| mt34lle190a | Un | Luminária retangular para cabeçeira de cama de hospital, de alumínio extrudido, acabamento termoesmaltado, de cor RAL 9006, não regulável, de 206x966x74 mm, com lâmpada LED, temperatura de cor 4000 K, de 14 W, de luz direta, lâmpada LED, temperatura de cor 4000 K, de 20 W, de luz indirecta, óptica formada por dois refletores interiores de cor branca, difusores de policarbonato, índice de reprodução cromática maior de 80, fluxo luminoso 1100 lúmens de luz direta, fluxo luminoso 2000 lúmens de luz indirecta, alimentação a 220/240 V e 50-60 Hz, grau de proteção IP40. (material) | 1.000 | 4829.20 | 4829.20 |
| mo003 | h | Eletricista. (mão de obra) | 0.280 | 42.82 | 11.99 |
| mo102 | h | Ajudante de eletricista. (mão de obra) | 0.280 | 32.08 | 8.98 |
| % | % | Custos diretos complementares | 2 % | 4850.17 | 97.00 |
|  |  | Custos diretos |  |  | 4947.17 |
