# Trilho eletrificado trifásico

- Propriedade do ficheiro: CYPE INGENIEROS, S.A.
- Formato: FIEBDC-3/2002
- Âmbito geográfico: Brasil
- Moeda: BRL
- Custos indiretos: 3.00 %
- Despesas gerais: 13.00 %
- Lucro: 6.00 %
- IVA: 17.00 %

## I Instalações

### II Iluminação

#### III Interior

**III200** m Trilho eletrificado trifásico.
Trilho eletrificado trifásico universal, para 230/400 V de tensão e 16 A de intensidade máxima, formado por perfil de alumínio extrudido, de 56x32,5x1000 mm, de cor preto; três circuitos independentes mais um neutro e outro de terra; proteção IP20 e isolamento classe F. Instalação embutida.
Critérios considerados na determinação do preço da unidade de obra: O preço não inclui os trabalhos auxiliares de pedreiro para instalações.
Inclui: Marcação. Montagem, ligação e verificação do seu correto funcionamento.
Critério de medição de projeto: Comprimento medido segundo documentação gráfica de Projeto.
Critério de quantitativos de obra: Medir-se-á o comprimento realmente executado segundo especificações de Projeto.

| Código | Un | Descrição | Rendimento | Preço | Importância |
|---|---|---|---|---|---|
| mt34ctl015aa | m | Trilho eletrificado trifásico universal, para 230/400 V de tensão e 16 A de intensidade máxima, formado por perfil de alumínio extrudido, de 56x32,5x1000 mm, de cor preto; três circuitos independentes mais um neutro e outro de terra; proteção IP20 e isolamento classe F, para embutir. (material) | 1.000 | 230.42 | 230.42 |
| mo003 | h | Eletricista. (mão de obra) | 0.112 | 42.82 | 4.80 |
| mo102 | h | Ajudante de eletricista. (mão de obra) | 0.112 | 32.08 | 3.59 |
| % | % | Custos diretos complementares | 2 % | 238.81 | 4.78 |
|  |  | Custos diretos |  |  | 243.59 |
