# Projetor sobre trilho eletrificado trifásico

- Propriedade do ficheiro: CYPE INGENIEROS, S.A.
- Formato: FIEBDC-3/2002
- Âmbito geográfico: Brasil
- Moeda: BRL
- Custos indiretos: 3.00 %
- Despesas gerais: 13.00 %
- Lucro: 6.00 %
- IVA: 17.00 %

## I Instalações

### II Iluminação

#### III Interior

**III210** Un Projetor sobre trilho eletrificado trifásico.
Projetor de alumínio injetado, com haste e compartimento elétrico, de alumínio e composto termoplástico, de cor branca, acabamento mate, não regulável, de 27 W, alimentação a 220/240 V e 50-60 Hz, de 85 mm de diâmetro e 179 mm de altura, com lâmpada LED não substituível, temperatura de cor 3000 K, óptica formada por refletor de alto rendimento, feixe de luz intensivo 15°, índice de reprodução cromática maior de 90, fluxo luminoso 2711 lúmens, grau de proteção IP20. Instalação sobre trilho eletrificado trifásico. Inclusive lâmpadas.
Critérios considerados na determinação do preço da unidade de obra: O preço não inclui a trilho eletrificado trifásico.
Inclui: Marcação. Montagem, ligação e verificação do seu correto funcionamento.
Critério de medição de projeto: Número de unidades previstas, segundo documentação gráfica de Projeto.
Critério de quantitativos de obra: Medir-se-á o número de unidades realmente executadas segundo especificações de Projeto.

| Código | Un | Descrição | Rendimento | Preço | Importância |
|---|---|---|---|---|---|
| mt34lle240aa | Un | Projetor para trilho eletrificado trifásico, de alumínio injetado, com haste e compartimento elétrico, de alumínio e composto termoplástico, de cor branca, acabamento mate, não regulável, de 27 W, alimentação a 220/240 V e 50-60 Hz, de 85 mm de diâmetro e 179 mm de altura, com lâmpada LED não substituível, temperatura de cor 3000 K, óptica formada por refletor de alto rendimento, feixe de luz intensivo 15°, índice de reprodução cromática maior de 90, fluxo luminoso 2711 lúmens, grau de proteção IP20. (material) | 1.000 | 1348.01 | 1348.01 |
| mo003 | h | Eletricista. (mão de obra) | 0.112 | 42.82 | 4.80 |
| mo102 | h | Ajudante de eletricista. (mão de obra) | 0.112 | 32.08 | 3.59 |
| % | % | Custos diretos complementares | 2 % | 1356.40 | 27.13 |
|  |  | Custos diretos |  |  | 1383.53 |
