# Tubulação da rede coletiva

- Propriedade do ficheiro: CYPE INGENIEROS, S.A.
- Formato: FIEBDC-3/2002
- Âmbito geográfico: Brasil
- Moeda: BRL
- Custos indiretos: 3.00 %
- Despesas gerais: 13.00 %
- Lucro: 6.00 %
- IVA: 17.00 %

## I Instalações

### IL Infra-estrutura de telecomunicações

#### ILP Canalizações principais

**ILP020** m Tubulação da rede coletiva.
Tubulação da rede coletiva, entre a tubulação de entrada e o ATI, formada por tubo rígido de PVC VD-F de 40 mm de diâmetro exterior, resistência à compressão 1250 N, resistência ao impacto 6 joules, com classificação 4442. Instalação em superfície. Inclusive acessórios, peças especiais e fio guia.
Inclui: Implantação do percurso da canalização. Colocação e fixação dos tubos. Colocação de fio guia.
Critério de medição de projeto: Comprimento medido segundo documentação gráfica de Projeto.
Critério de quantitativos de obra: Medir-se-á o comprimento realmente executado segundo especificações de Projeto.

| Código | Un | Descrição | Rendimento | Preço | Importância |
|---|---|---|---|---|---|
| mt35tpt010oc | m | Tubo rígido de PVC VD-F de 40 mm de diâmetro exterior e 2,5 mm de espessura. Resistência à compressão 1250 N, resistência ao impacto 6 joules, temperatura de trabalho -25°C até 90°C, classificação 4442, com o preço incrementado em 10% relativamente a acessórios e peças especiais. (material) | 1.000 | 37.55 | 37.55 |
| mt40iva030 | m | Fio guia de polipropileno de 3 mm de diâmetro. (material) | 1.200 | 1.26 | 1.51 |
| op00ato010 |  | Parafusadeira. | 1.000 | 0.00 | 0.00 |
| op00mar010 |  | Martelo. | 1.000 | 0.00 | 0.00 |
| op00tal010 |  | Furadeira. | 1.000 | 0.00 | 0.00 |
| mo001 | h | Instalador de telecomunicações. (mão de obra) | 0.059 | 42.82 | 2.53 |
| mo056 | h | Ajudante de instalador de telecomunicações. (mão de obra) | 0.056 | 32.08 | 1.80 |
| % | % | Custos diretos complementares | 2 % | 43.39 | 0.87 |
|  |  | Custos diretos |  |  | 44.26 |
