# Sistema de pressurização

- Propriedade do ficheiro: CYPE INGENIEROS, S.A.
- Formato: FIEBDC-3/2002
- Âmbito geográfico: Brasil
- Moeda: BRL
- Custos indiretos: 3.00 %
- Despesas gerais: 13.00 %
- Lucro: 6.00 %
- IVA: 17.00 %

## I Instalações

### IO Contra incêndios

#### IOB Redes de incêndio

**IOB021** Un Sistema de pressurização.
Sistema de pressurização de água contra incêndios, formado por: uma bomba principal centrífuga, de um escalão e de uma entrada, corpo de impulsão de ferro fundido GG25 em espiral com pés de apoio e suporte chumaceira com pé de apoio, aspiração axial e boca de impulsão radial para cima, rolete radial de ferro fundido GG25, fechado, compensação hidráulica através de orifícios de descarga no rolete, suporte com rolamentos de bolas lubrificados para toda a vida, estanqueidade do eixo mediante fecho mecânico segundo DIN 24960, eixo e camisa externa de aço inoxidável AISI 420, acionada por motor assíncrono de 2 polos de 5,5 kW, isolamento classe F, proteção IP55, eficiência IE3, para alimentação trifásica a 400/690 V, uma bomba auxiliar jockey, com camisa externa de aço inoxidável AISI 304, eixo de aço inoxidável AISI 416, corpos de aspiração e impulsão e contra-flanges de ferro fundido, difusores de policarbonato com fibra de vidro, fecho mecânico, acionada por motor elétrico de 0,9 kW, reservatório hidropneumático de 20 l, base metálica, registros, antirretorno e de isolamento, manômetros, pressostatos, quadro de distribuição de força e controle para a operação totalmente automática do grupo, suporte metálico para quadro de distribuição, coletor de impulsão. Inclusive suportes, peças especiais e acessórios.
Inclui: Marcação do traçado de tubos. Colocação e fixação do sistema de pressurização. Colocação e fixação de tubos e acessórios. Montagem, ligação e verificação do seu correto funcionamento.
Critério de medição de projeto: Número de unidades previstas, segundo documentação gráfica de Projeto.
Critério de quantitativos de obra: Medir-se-á o número de unidades realmente executadas segundo especificações de Projeto.

| Código | Un | Descrição | Rendimento | Preço | Importância |
|---|---|---|---|---|---|
| mt37bce080ca1b | Un | Sistema de pressurização de água contra incêndios, formado por: uma bomba principal centrífuga, de um escalão e de uma entrada, corpo de impulsão de ferro fundido GG25 em espiral com pés de apoio e suporte chumaceira com pé de apoio, aspiração axial e boca de impulsão radial para cima, rolete radial de ferro fundido GG25, fechado, compensação hidráulica através de orifícios de descarga no rolete, suporte com rolamentos de bolas lubrificados para toda a vida, estanqueidade do eixo mediante fecho mecânico segundo DIN 24960, eixo e camisa externa de aço inoxidável AISI 420, acionada por motor assíncrono de 2 polos de 5,5 kW, isolamento classe F, proteção IP55, eficiência IE3, para alimentação trifásica a 400/690 V, uma bomba auxiliar jockey, com camisa externa de aço inoxidável AISI 304, eixo de aço inoxidável AISI 416, corpos de aspiração e impulsão e contra-flanges de ferro fundido, difusores de policarbonato com fibra de vidro, fecho mecânico, acionada por motor elétrico de 0,9 kW, reservatório hidropneumático de 20 l, base metálica, registros, antirretorno e de isolamento, manômetros, pressostatos, quadro de distribuição de força e controle para a operação totalmente automática do grupo, suporte metálico para quadro de distribuição, coletor de impulsão, peças especiais e acessórios, montado, ligado e testado em fábrica. (material) | 1.000 | 20189.88 | 20189.88 |
| mo008 | h | Encanador. (mão de obra) | 6.949 | 42.82 | 297.56 |
| mo107 | h | Ajudante de encanador. (mão de obra) | 6.949 | 32.08 | 222.92 |
| % | % | Custos diretos complementares | 2 % | 20710.36 | 414.21 |
|  |  | Custos diretos |  |  | 21124.57 |
