# Sistema de vedação de passagem de tubo de PVC

- Propriedade do ficheiro: CYPE INGENIEROS, S.A.
- Formato: FIEBDC-3/2002
- Âmbito geográfico: Brasil
- Moeda: BRL
- Custos indiretos: 3.00 %
- Despesas gerais: 13.00 %
- Lucro: 6.00 %
- IVA: 17.00 %

## I Instalações

### IO Contra incêndios

#### IOJ Proteção passiva contra incêndios

**IOJ011** Un Sistema de vedação de passagem de tubo de PVC, de 50 mm de diâmetro nominal exterior, e de entre 2,2 e 3,6 mm de espessura, em parede, de 150 mm de espessura, para proteção passiva contra incêndios e garantir a resistência ao fogo EI 120, formado por uma camada de fita intumescente com propriedades ignífugas, de 45x5 mm, por ambas as faces e material de enchimento de vedante acrílico com propriedades ignífugas, cor branco.
Sistema de vedação de passagem de tubo de PVC, de 50 mm de diâmetro nominal exterior, e de entre 2,2 e 3,6 mm de espessura, em parede, de 150 mm de espessura, para proteção passiva contra incêndios e garantir a resistência ao fogo EI 120, formado por uma camada de fita intumescente com propriedades ignífugas, de 45x5 mm, por ambas as faces e material de enchimento de vedante acrílico com propriedades ignífugas, cor branco.
Inclui: Limpeza e preparação do paramento. Inserção do material de enchimento. Colocação da fita à volta do tubo. Inserção da fita na abertura. Vedação da junta. Limpeza final.
Critério de medição de projeto: Número de unidades previstas, segundo documentação gráfica de Projeto.
Critério de quantitativos de obra: Medir-se-á o número de unidades realmente executadas segundo especificações de Projeto.

| Código | Un | Descrição | Rendimento | Preço | Importância |
|---|---|---|---|---|---|
| mt41phi010a | Un | Cartucho de 310 ml de vedante acrílico com propriedades ignífugas, cor branco, para vedação de juntas e aberturas lineares. (material) | 0.756 | 51.09 | 38.62 |
| mt41phi110a | Un | Fita intumescente com propriedades ignífugas, de 45x5 mm, fornecida em rolos de 10 m de comprimento. (material) | 0.035 | 1889.46 | 66.13 |
| mo113 | h | Auxiliar de serviços gerais. (mão de obra) | 0.191 | 20.46 | 3.91 |
| % | % | Custos diretos complementares | 2 % | 108.66 | 2.17 |
|  |  | Custos diretos |  |  | 110.83 |
