# Revestimento ignífugo com pasta aquosa, de alta elasticidade e levemente intumescente, de cor branca, aplicada em camada de 1 mm, para vedação de passagens de cabos e canalizações de cabos

- Propriedade do ficheiro: CYPE INGENIEROS, S.A.
- Formato: FIEBDC-3/2002
- Âmbito geográfico: Brasil
- Custos indiretos: 3.00 %
- Despesas gerais: 13.00 %
- Lucro: 6.00 %
- IVA: 17.00 %

## I Instalações

### IO Contra incêndios

#### IOJ Proteção passiva contra incêndios

**IOJ012** m² Revestimento ignífugo com pasta aquosa, de alta elasticidade e levemente intumescente, de cor branca, aplicada em camada de 1 mm, para vedação de passagens de cabos e canalizações de cabos.
Fornecimento e instalação de sistema de vedação de aberturas com revestimento ignífugo formado por pasta aquosa, de alta elasticidade e levemente intumescente, de cor branca, aplicada em camada de 1 mm com espátula ou pistola de alta pressão, para evitar que um fogo se propague de um setor para outro através da abertura por onde passam os cabos das instalações. Inclusive parte proporcional de limpeza e preparação da superfície suporte.
Inclui: Limpeza e preparação da superfície suporte. Aplicação das demãos de revestimento necessárias, através de pistola ou espátula, até conseguir a espessura solicitada.
Critério de medição de projeto: Superfície medida segundo documentação gráfica de Projeto.
Critério de quantitativos de obra: Medir-se-á a superfície realmente executada segundo especificações de Projeto.

| Código | Un | Descrição | Rendimento | Preço | Importância |
|---|---|---|---|---|---|
| mt16lrw101a | kg | Pasta aquosa, de alta elasticidade e levemente intumescente, de cor branca, para revestimentos ignífugos sobre suportes de lã de rocha (painéis, mangas) ou em sistemas de vedação de aberturas de passagem de cabos. (material) | 1.800 | 30.94 | 55.69 |
| mo032 | h | Oficial de 1ª aplicador de produtos impermeabilizantes. (mão de obra) | 0.179 | 4.22 | 0.76 |
| mo070 | h | Ajudante de aplicador de produtos impermeabilizantes. (mão de obra) | 0.179 | 3.11 | 0.56 |
| % | % | Custos diretos complementares | 2 % | 57.01 | 1.14 |
|  |  | Custos diretos |  |  | 58.15 |
