# Sistema de proteção passiva contra incêndios de duto metálico vertical de seção retangular para garantir a resistência ao fogo EI 15

- Propriedade do ficheiro: CYPE INGENIEROS, S.A.
- Formato: FIEBDC-3/2002
- Âmbito geográfico: Brasil
- Moeda: BRL
- Custos indiretos: 3.00 %
- Despesas gerais: 13.00 %
- Lucro: 6.00 %
- IVA: 17.00 %

## I Instalações

### IO Contra incêndios

#### IOJ Proteção passiva contra incêndios

**IOJ030** m² Sistema de proteção passiva contra incêndios de duto metálico vertical de seção retangular para garantir a resistência ao fogo EI 15, através do recobrimento com painéis de lã mineral, de 40 mm de espessura, condutibilidade térmica 0,031 W/(mK). Inclusive pernos electrossoldados para a fixação dos painéis à superfície metálica, parafusos helicoidais de aço inoxidável de 80 mm de comprimento, para a união de juntas longitudinais entre painéis isolantes, pasta intumescente em base aquosa para a vedação ignífuga de passagem de dutos metálicos entre sectores de incêndio, adesivo incombustível e inorgânico, à base de silicato de sódio alcalino, para a vedação ignífuga do encontro entre a lã mineral e o paramento, e perfil em L, de aço galvanizado, de 30 mm para o reforço do encontro entre a lã mineral e o paramento.
Sistema de proteção passiva contra incêndios de duto metálico vertical de seção retangular para garantir a resistência ao fogo EI 15, através do recobrimento com painéis de lã mineral, de 40 mm de espessura, condutibilidade térmica 0,031 W/(mK). Inclusive pernos electrossoldados para a fixação dos painéis à superfície metálica, parafusos helicoidais de aço inoxidável de 80 mm de comprimento, para a união de juntas longitudinais entre painéis isolantes, pasta intumescente em base aquosa para a vedação ignífuga de passagem de dutos metálicos entre sectores de incêndio, adesivo incombustível e inorgânico, à base de silicato de sódio alcalino, para a vedação ignífuga do encontro entre a lã mineral e o paramento, e perfil em L, de aço galvanizado, de 30 mm para o reforço do encontro entre a lã mineral e o paramento.
Inclui: Corte e ajuste dos painéis. Fixação dos painéis à superfície metálica. Resolução de juntas longitudinais entre painéis isolantes. Vedação de passagem de dutos metálicos entre sectores de incêndio. Vedação do encontro entre a lã mineral e o paramento. Colocação dos perfis de reforço.
Critério de medição de projeto: Superfície medida segundo documentação gráfica de Projeto.
Critério de quantitativos de obra: Medir-se-á a superfície realmente executada segundo especificações de Projeto.

| Código | Un | Descrição | Rendimento | Preço | Importância |
|---|---|---|---|---|---|
| mt42coi120cb | m² | Painel de lã mineral, de 40 mm de espessura, condutibilidade térmica 0,031 W/(mK), Euroclasse A1 de reação ao fogo, para a proteção contra incêndios de dutos metálicos retangulares. (material) | 1.100 | 108.59 | 119.45 |
| mt12psg160d | m | Perfil em L, de aço galvanizado, de 30 mm. (material) | 0.670 | 2.49 | 1.67 |
| mt42coi036a | Un | Cartucho de pasta intumescente em base aquosa, cor branca, com pH neutro e sem dissolventes, para vedação ignífuga de passagem de dutos metálicos entre sectores de incêndio. (material) | 0.020 | 125.69 | 2.51 |
| mt42coi035a | kg | Adesivo incombustível e inorgânico, à base de silicato de sódio alcalino, de pega lenta, para vedação ignífuga do encontro entre a lã mineral e o paramento. (material) | 0.050 | 31.25 | 1.56 |
| mt42coi037a | Un | Pernos electrossoldáveis de 40 mm de comprimento, para fixação do painel à superfície metálica. (material) | 18.000 | 0.62 | 11.16 |
| mt42coi038b | Un | Parafuso helicoidal de aço inoxidável de 80 mm de comprimento, para a união de juntas longitudinais entre painéis isolantes. (material) | 4.000 | 0.81 | 3.24 |
| mo054 | h | Montador de isolamentos. (mão de obra) | 0.449 | 28.28 | 12.70 |
| mo101 | h | Ajudante de montador de isolamentos. (mão de obra) | 0.449 | 18.53 | 8.32 |
| % | % | Custos diretos complementares | 2 % | 160.61 | 3.21 |
|  |  | Custos diretos |  |  | 163.82 |
