# Proteção passiva contra incêndios de estrutura metálica, com argamassa ignífuga projetada

- Propriedade do ficheiro: CYPE INGENIEROS, S.A.
- Formato: FIEBDC-3/2002
- Âmbito geográfico: Brasil
- Moeda: BRL
- Custos indiretos: 3.00 %
- Despesas gerais: 13.00 %
- Lucro: 6.00 %
- IVA: 17.00 %

## I Instalações

### IO Contra incêndios

#### IOR Proteção passiva contra incêndios: estruturas

**IOR030** m² Proteção passiva contra incêndios de estrutura metálica, com argamassa ignífuga projetada.
Proteção passiva contra incêndios de estrutura metálica, através de projeção pneumática de argamassa ignífuga, reação ao fogo classe A1, composta de cimento em combinação com fonólito ou vermiculita, até formar uma espessura mínima de 11 mm e alcançar uma resistência ao fogo de 60 minutos.
Inclui: Limpeza e preparação da superfície do perfil metálico. Proteção dos elementos da envolvente que possam ser afetados durante os trabalhos de projeção. Projeção mecânica da argamassa.
Critério de medição de projeto: Superfície resultante do desenvolvimento dos perfis metálicos que compõem a estrutura, segundo documentação gráfica de Projeto.
Critério de quantitativos de obra: Medir-se-á a superfície realmente executada segundo especificações de Projeto, resultante do desenvolvimento dos perfis metálicos que compõem a estrutura.

| Código | Un | Descrição | Rendimento | Preço | Importância |
|---|---|---|---|---|---|
| mt41mig010 | m³ | Argamassa ignífuga, reação ao fogo classe A1, composta de cimento em combinação com fonólito ou vermiculita, para proteção passiva contra o fogo através de projeção. (material) | 0.011 | 1640.86 | 18.05 |
| mq06pym010 | h | Misturadora-bombeadora para argamassas e gessos projetados, de 3 m³/h. (equipamento) | 0.255 | 31.33 | 7.99 |
| mo030 | h | Aplicador de produtos isolantes. (mão de obra) | 0.249 | 31.43 | 7.83 |
| mo068 | h | Ajudante de aplicador de produtos isolantes. (mão de obra) | 0.249 | 27.19 | 6.77 |
| % | % | Custos diretos complementares | 2 % | 40.64 | 0.81 |
|  |  | Custos diretos |  |  | 41.45 |
