# Sprinkler standard

- Propriedade do ficheiro: CYPE INGENIEROS, S.A.
- Formato: FIEBDC-3/2002
- Âmbito geográfico: Brasil
- Moeda: BRL
- Custos indiretos: 3.00 %
- Despesas gerais: 13.00 %
- Lucro: 6.00 %
- IVA: 17.00 %

## I Instalações

### IO Contra incêndios

#### IOT Sistemas de extinção fixos

**IOT030** Un Sprinkler standard.
Sprinkler automático vertical, resposta normal com ampola fusível de vidro frágil de 5 mm de diâmetro e dissolução alcoólica de cor vermelho, ruptura a 68°C, de 1/2" DN 15 mm de diâmetro de rosca, constante de descarga K de 80 (métrico), pressão de trabalho 12 bar, acabamento lacado cor bronze. Inclusive acessórios e peças especiais para ligação à rede de distribuição de água.
Inclui: Marcação. Montagem, ligação e verificação do seu correto funcionamento.
Critério de medição de projeto: Número de unidades previstas, segundo documentação gráfica de Projeto.
Critério de quantitativos de obra: Medir-se-á o número de unidades realmente executadas segundo especificações de Projeto.

| Código | Un | Descrição | Rendimento | Preço | Importância |
|---|---|---|---|---|---|
| mt41roc010aa | Un | Sprinkler automático vertical, resposta normal com ampola fusível de vidro frágil de 5 mm de diâmetro e dissolução alcoólica de cor vermelho, ruptura a 68°C, de 1/2" DN 15 mm de diâmetro de rosca, constante de descarga K de 80 (métrico), pressão de trabalho 12 bar, acabamento lacado cor bronze. (material) | 1.000 | 41.55 | 41.55 |
| mt41roc500 | Un | Acessórios e peças especiais para ligação de sprinkler a rede de distribuição de água. (material) | 1.000 | 20.20 | 20.20 |
| mo008 | h | Encanador. (mão de obra) | 0.280 | 42.82 | 11.99 |
| mo107 | h | Ajudante de encanador. (mão de obra) | 0.280 | 32.08 | 8.98 |
| % | % | Custos diretos complementares | 2 % | 82.72 | 1.65 |
|  |  | Custos diretos |  |  | 84.37 |
