# Pára-raios de malha condutora (Gaiola de Faraday)

- Propriedade do ficheiro: CYPE INGENIEROS, S.A.
- Formato: FIEBDC-3/2002
- Âmbito geográfico: Brasil
- Moeda: BRL
- Custos indiretos: 3.00 %
- Despesas gerais: 13.00 %
- Lucro: 6.00 %
- IVA: 17.00 %

## I Instalações

### IP Proteção contra descargas atmosféricas (SPDA)

#### IPE Sistemas externos

**IPE020** Un Pára-raios de malha condutora (Gaiola de Faraday).
Sistema externo de proteção contra descargas atmosféricas (SPDA), formado por pára-raios tipo malha condutora (Gaiola de Faraday), com retícula de 5x5 m e 10 m de distância entre baixadas, de barra condutora de cobre, nua, de 30x2 mm e 5 hastes captadoras de aço inoxidável e 1 m de altura, colocadas em coberturas sobre suporte de concreto. Incluindo suportes, peças especiais, vias de faíscas, tubos de proteção das baixadas e tomadas de terra com barra condutora de cobre estanhado.
Inclui: Marcação. Colocação do suporte de concreto. Execução da aterramento. Montagem, ligação e verificação do seu correto funcionamento.
Critério de medição de projeto: Número de unidades previstas, segundo documentação gráfica de Projeto.
Critério de quantitativos de obra: Medir-se-á o número de unidades realmente executadas segundo especificações de Projeto.

| Código | Un | Descrição | Rendimento | Preço | Importância |
|---|---|---|---|---|---|
| mt41pca010a | m | Barra condutora de cobre estanhado, nua, de 30x2 mm. (material) | 107.000 | 400.18 | 42819.26 |
| mt41pea030dbh | Un | Ponta captadora de aço inoxidável, de 16 mm de diâmetro e 1 m de altura. (material) | 5.000 | 620.98 | 3104.90 |
| mt41paa100a | Un | Suporte de concreto, para fixação de ponta captadora de 16 mm de diâmetro e 1 m de comprimento. (material) | 5.000 | 204.53 | 1022.65 |
| mt41paa102a | Un | Junta plana, para suporte de concreto. (material) | 5.000 | 121.97 | 609.85 |
| mt41paa130a | Un | Peça de latão, para união de terminal aéreo a cabo de cobre de 8 a 10 mm de diâmetro ou barra condutora de cobre estanhado de 30x2 mm. (material) | 5.000 | 148.50 | 742.50 |
| mt41paa055a | Un | Suporte cónico de polipropileno, com tampa para o enchimento e base de 140x140x80 mm, para fixação do grampo a superfícies horizontais. (material) | 35.000 | 45.33 | 1586.55 |
| mt41paa054a | Un | Grampo de nylon de 23x23x17 mm, para fixação de barra condutora de cobre estanhado de 30x2 mm. (material) | 74.000 | 19.88 | 1471.12 |
| mt41paa050a | Un | Grampo de aço inoxidável, para fixação de barra condutora de entre 30x2 mm e 30x3,5 mm de seção a parede. (material) | 1.000 | 171.42 | 171.42 |
| mt41pea040a | Un | Terminal aéreo, de aço inoxidável, de 20 mm de diâmetro e 0,5 m de altura. (material) | 2.000 | 763.62 | 1527.24 |
| mt41paa110a | Un | Suporte, para fixação de terminal aéreo a mastro de antena de diâmetro máximo 50 mm. (material) | 1.000 | 402.70 | 402.70 |
| mt41paa120a | Un | Suporte em ângulo, para fixação de terminal aéreo a superfície vertical. (material) | 1.000 | 192.82 | 192.82 |
| mt41paa090a | Un | Suporte de aço inoxidável, para fixação de grampo a perfil metálico. (material) | 1.000 | 88.13 | 88.13 |
| mt41paa070a | Un | Caminho de faíscas, para mastro de antena e ligação a chapa de cobre estanhado. (material) | 1.000 | 2017.86 | 2017.86 |
| mt41paa080a | Un | Caminho de faíscas, para união entre tomadas de terra. (material) | 3.000 | 1879.04 | 5637.12 |
| mt41paa053a | Un | Manguito de latão de 55x55 mm com placa intermediária, para união múltipla de cabos de cobre de 8 a 10 mm de diâmetro e barras condutoras de cobre estanhado de 30x2 mm. (material) | 17.000 | 227.02 | 3859.34 |
| mt41paa052a | Un | Manga seccionadora de latão, de 70x50x15 mm, com sistema de dobradiça, para união de barras condutoras de entre 30x2 mm e 30x3,5 mm de seção. (material) | 2.000 | 293.17 | 586.34 |
| mt41pca020a | Un | Tubo de aço galvanizado, de 2 m de comprimento, para a proteção da baixada da barra condutora. (material) | 2.000 | 398.30 | 796.60 |
| mt35ata010a | Un | Caixa de polipropileno para aterramento, de 250x250x250 mm, com tampa removível. (material) | 4.000 | 920.94 | 3683.76 |
| mt35ata020a | Un | Ponte para comprovação de ligação à terra de la instalação elétrica. (material) | 2.000 | 698.26 | 1396.52 |
| mt35ate020a | Un | Eletrodo para rede de terra cobreado com 254 µm, fabricado em aço, de 14,3 mm de diâmetro e 2 m de comprimento. (material) | 2.000 | 350.58 | 701.16 |
| mt41paa140a | Un | Peça de latão, para união de eletrodo de circuito de terra a cabo de cobre de 8 a 10 mm de diâmetro ou barra condutora de cobre estanhado de 30x2 mm. (material) | 2.000 | 148.50 | 297.00 |
| mt35ata030a | Un | Embalagem de 5 kg de gel concentrado, ecológico e não corrosivo, para a preparação de 20 litros de melhorador da condutividade de ligação à terra. (material) | 2.000 | 697.25 | 1394.50 |
| mo007 | h | Instalador de pára-raios. (mão de obra) | 32.738 | 42.82 | 1401.84 |
| mo106 | h | Ajudante de instalador de pára-raios. (mão de obra) | 32.738 | 32.08 | 1050.24 |
| % | % | Custos diretos complementares | 2 % | 76561.42 | 1531.23 |
|  |  | Custos diretos |  |  | 78092.65 |
