# Ralo para box de chuveiro

- Propriedade do ficheiro: CYPE INGENIEROS, S.A.
- Formato: FIEBDC-3/2002
- Âmbito geográfico: Brasil
- Moeda: BRL
- Custos indiretos: 3.00 %
- Despesas gerais: 13.00 %
- Lucro: 6.00 %
- IVA: 17.00 %

## I Instalações

### IS Drenagem de águas

#### ISD Ramais de descarga

**ISD009** Un Ralo para box de chuveiro.
Ralo sifonado de PVC com grelha de aço inoxidável de 100x100 mm e saídas vertical e horizontal de 40 mm de diâmetro, para drenagem de box de chuveiro.
Inclui: Montagem, ligação e verificação do seu correto funcionamento.
Critério de medição de projeto: Número de unidades previstas, segundo documentação gráfica de Projeto.
Critério de quantitativos de obra: Medir-se-á o número de unidades realmente executadas segundo especificações de Projeto.

| Código | Un | Descrição | Rendimento | Preço | Importância |
|---|---|---|---|---|---|
| mt15req010a | Un | Ralo sifonado de PVC com grelha de aço inoxidável de 100x100 mm e saídas vertical e horizontal de 40 mm de diâmetro, para box de chuveiro. (material) | 1.000 | 67.44 | 67.44 |
| mo008 | h | Encanador. (mão de obra) | 0.169 | 42.82 | 7.24 |
| mo107 | h | Ajudante de encanador. (mão de obra) | 0.085 | 32.08 | 2.73 |
| % | % | Custos diretos complementares | 2 % | 77.41 | 1.55 |
|  |  | Custos diretos |  |  | 78.96 |
