# Ferragem para micro-abertura de janela de correr, sistema 2000 Perimetral e sistema 4200 Perimetral, "CORTIZO", para ventilação mecânica

- Propriedade do ficheiro: CYPE INGENIEROS, S.A.
- Formato: FIEBDC-3/2002
- Âmbito geográfico: Brasil
- Custos indiretos: 3.00 %
- Despesas gerais: 13.00 %
- Lucro: 6.00 %
- IVA: 16.00 %

## I Instalações

### IS Drenagem de águas

#### ISM Ventilação mecânica para habitações

**ISM011** Un Ferragem para micro-abertura de janela de correr, sistema 2000 Perimetral e sistema 4200 Perimetral, "CORTIZO", para ventilação mecânica.
Inclui: Marcação. Colocação da ferragem de microventilação entre a folha e o aro da esquadria.

| Código | Un | Descrição | Rendimento | Preço | Importância |
|---|---|---|---|---|---|
| mt25pfz180a | Un | Ferragem para micro-abertura de janela de correr, sistema 2000 Perimetral e sistema 4200 Perimetral, "CORTIZO". (material) | 1.000 | 1.65 | 1.65 |
| mo016 | h | Oficial de 1ª serralheiro. (mão de obra) | 0.090 | 5.72 | 0.51 |
| mo054 | h | Ajudante de serralheiro. (mão de obra) | 0.090 | 3.51 | 0.32 |
| % | % | Custos diretos complementares | 2 % | 2.48 | 0.05 |
|  |  | Custos diretos |  |  | 2.53 |
