# Módulo de regulação de vazão de ar constante, para 15 m³/h de vazão, para ventilação mecânica

- Propriedade do ficheiro: CYPE INGENIEROS, S.A.
- Formato: FIEBDC-3/2002
- Âmbito geográfico: Brasil
- Custos indiretos: 3.00 %
- Despesas gerais: 13.00 %
- Lucro: 6.00 %
- IVA: 16.00 %

## I Instalações

### IS Drenagem de águas

#### ISM Ventilação mecânica para habitações

**ISM022** Un Módulo de regulação de vazão de ar constante, para 15 m³/h de vazão, para ventilação mecânica.
Inclui: Marcação. Colocação do regulador no interior do duto.

| Código | Un | Descrição | Rendimento | Preço | Importância |
|---|---|---|---|---|---|
| mt20sva110aa | Un | Módulo de regulação de vazão de ar constante, para 15 m³/h de vazão e intervalo de pressão estática de 50 a 200 Pa, nível de pressão sonora 25 dBA a 100 Pa formado por corpo de chapa de aço galvanizado de 125 mm de diâmetro, junta de estanqueidade de borracha e regulador de plástico com membrana de silicone e mola de recuperação, colocado no interior do duto de admissão ou extração. (material) | 1.000 | 26.27 | 26.27 |
| mo009 | h | Oficial de 1ª montador. (mão de obra) | 0.193 | 5.81 | 1.12 |
| mo075 | h | Ajudante de montador. (mão de obra) | 0.193 | 3.49 | 0.67 |
| % | % | Custos diretos complementares | 2 % | 28.06 | 0.56 |
|  |  | Custos diretos |  |  | 28.62 |
