# Caixa de distribuição para ventilação

- Propriedade do ficheiro: CYPE INGENIEROS, S.A.
- Formato: FIEBDC-3/2002
- Âmbito geográfico: Brasil
- Moeda: BRL
- Custos indiretos: 3.00 %
- Despesas gerais: 13.00 %
- Lucro: 6.00 %
- IVA: 17.00 %

## I Instalações

### IV Ventilação

#### IVM Ventilação mecânica

**IVM018** Un Caixa de distribuição para ventilação.
Caixa de distribuição universal, de 722x563x210 mm, com uma embocadura para duto de 125-150-160-180 mm de diâmetro interior e 8 embocaduras para duto de 75 mm de diâmetro exterior. Inclusive elementos para suspensão ao teto.
Inclui: Marcação. Colocação e fixação da caixa de distribuição. Ligação dos dutos.
Critério de medição de projeto: Número de unidades previstas, segundo documentação gráfica de Projeto.
Critério de quantitativos de obra: Medir-se-á o número de unidades realmente executadas segundo especificações de Projeto.

| Código | Un | Descrição | Rendimento | Preço | Importância |
|---|---|---|---|---|---|
| mt42svi800a | Un | Caixa de distribuição universal, de 722x563x210 mm, com uma embocadura para duto de 125-150-160-180 mm de diâmetro interior e 8 embocaduras para duto de 75 mm de diâmetro exterior, para sistemas de ventilação mecânica. (material) | 1.000 | 2916.39 | 2916.39 |
| mt42www090 | Un | Kit de suportes para suspensão ao teto, formado por quatro barras roscadas de aço galvanizado, com as correspondentes buchas, porcas e arruelas. (material) | 1.000 | 163.97 | 163.97 |
| mo005 | h | Instalador de ar condicionado. (mão de obra) | 0.169 | 42.82 | 7.24 |
| mo104 | h | Ajudante de instalador de ar condicionado. (mão de obra) | 0.169 | 32.08 | 5.42 |
| % | % | Custos diretos complementares | 2 % | 3093.02 | 61.86 |
|  |  | Custos diretos |  |  | 3154.88 |
