# Boca de ventilação para interiores

- Propriedade do ficheiro: CYPE INGENIEROS, S.A.
- Formato: FIEBDC-3/2002
- Âmbito geográfico: Brasil
- Moeda: BRL
- Custos indiretos: 3.00 %
- Despesas gerais: 13.00 %
- Lucro: 6.00 %
- IVA: 17.00 %

## I Instalações

### IV Ventilação

#### IVM Ventilação mecânica

**IVM021** Un Boca de ventilação para interiores.
Boca de ventilação graduável de poliestireno em execução redonda, adequada para extração e impulsão, de 80 mm de diâmetro, formada por um corpo com junta elástica de EPDM, um obturador central graduável e uma grelha central obturável.
Inclui: Marcação. Colocação.
Critério de medição de projeto: Número de unidades previstas, segundo documentação gráfica de Projeto.
Critério de quantitativos de obra: Medir-se-á o número de unidades realmente executadas segundo especificações de Projeto.

| Código | Un | Descrição | Rendimento | Preço | Importância |
|---|---|---|---|---|---|
| mt42svi190a | Un | Boca de ventilação graduável de poliestireno em execução redonda, adequada para extração e impulsão, de 80 mm de diâmetro, formada por um corpo com junta elástica de EPDM, um obturador central graduável e uma grelha central obturável. (material) | 1.000 | 87.80 | 87.80 |
| mo005 | h | Instalador de ar condicionado. (mão de obra) | 0.169 | 42.82 | 7.24 |
| mo104 | h | Ajudante de instalador de ar condicionado. (mão de obra) | 0.169 | 32.08 | 5.42 |
| % | % | Custos diretos complementares | 2 % | 100.46 | 2.01 |
|  |  | Custos diretos |  |  | 102.47 |
