# Recuperador de calor estático

- Propriedade do ficheiro: CYPE INGENIEROS, S.A.
- Formato: FIEBDC-3/2002
- Âmbito geográfico: Brasil
- Moeda: BRL
- Custos indiretos: 3.00 %
- Despesas gerais: 13.00 %
- Lucro: 6.00 %
- IVA: 17.00 %

## I Instalações

### IV Ventilação

#### IVM Ventilação mecânica

**IVM025** Un Recuperador de calor estático.
Recuperador de calor estático, de baixo perfil, montagem horizontal, vazão máxima 300 m³/h, recuperação de calor de até 90%, de 760x620x240 mm, com caixa de polipropileno expandido, bloco permutador de calor de poliestireno, 4 embocaduras de 125 mm de diâmetro, dois filtros G4 de cassete com eficiência de 85%, situados nos fluxos de ar novo e de ar extraído, e terminal para evacuação de condensados. Instalação em teto falso. Inclusive elementos de fixação.
Inclui: Marcação. Colocação e fixação do recuperador de calor. Ligação à rede de drenagem. Ligação dos dutos. Verificação do seu correto funcionamento.
Critério de medição de projeto: Número de unidades previstas, segundo documentação gráfica de Projeto.
Critério de quantitativos de obra: Medir-se-á o número de unidades realmente executadas segundo especificações de Projeto.

| Código | Un | Descrição | Rendimento | Preço | Importância |
|---|---|---|---|---|---|
| mt42svi600a | Un | Recuperador de calor estático, de baixo perfil, montagem horizontal, vazão máxima 300 m³/h, recuperação de calor de até 90%, de 760x620x240 mm, com caixa de polipropileno expandido, bloco permutador de calor de poliestireno, 4 embocaduras de 125 mm de diâmetro, dois filtros G4 de cassete com eficiência de 85%, situados nos fluxos de ar novo e de ar extraído, e terminal para evacuação de condensados, para instalação em teto falso, com elementos de fixação. (material) | 1.000 | 9221.81 | 9221.81 |
| mo011 | h | Montador. (mão de obra) | 0.282 | 42.82 | 12.08 |
| mo080 | h | Ajudante de montador. (mão de obra) | 0.282 | 31.49 | 8.88 |
| % | % | Custos diretos complementares | 2 % | 9242.77 | 184.86 |
|  |  | Custos diretos |  |  | 9427.63 |
