# Caixa de admissão

- Propriedade do ficheiro: CYPE INGENIEROS, S.A.
- Formato: FIEBDC-3/2002
- Âmbito geográfico: Brasil
- Moeda: BRL
- Custos indiretos: 3.00 %
- Despesas gerais: 13.00 %
- Lucro: 6.00 %
- IVA: 17.00 %

## I Instalações

### IV Ventilação

#### IVM Ventilação mecânica

**IVM034** Un Caixa de admissão.
Caixa de extração composta por ventilador centrífugo, com turbina de pás curvadas para a frente, motor de três velocidades para alimentação monofásica a 230 V e 50 Hz de frequência, com proteção térmica, carcaça exterior de aço galvanizado a quente, interruptor on/off e pressostato, de potência nominal 207 W, vazão máxima 1900 m³/h, nível de pressão sonora 42 dBA, com boca de entrada lateral para ligação a duto de extração de 355 mm de diâmetro e boca de saída lateral de 355 mm de diâmetro; instalação no extremo exterior do duto de admissão (boca de admissão). Inclusive acessórios e elementos de fixação.
Inclui: Marcação. Colocação e fixação. Ligação e verificação do seu correto funcionamento.
Critério de medição de projeto: Número de unidades previstas, segundo documentação gráfica de Projeto.
Critério de quantitativos de obra: Medir-se-á o número de unidades realmente executadas segundo especificações de Projeto.

| Código | Un | Descrição | Rendimento | Preço | Importância |
|---|---|---|---|---|---|
| mt42svs300aj | Un | Caixa de extração composta por ventilador centrífugo, com turbina de pás curvadas para a frente, motor de três velocidades para alimentação monofásica a 230 V e 50 Hz de frequência, com proteção térmica, carcaça exterior de aço galvanizado a quente, interruptor on/off e pressostato, de potência nominal 207 W, vazão máxima 1900 m³/h, nível de pressão sonora 42 dBA, com boca de entrada lateral para ligação o duto de extração de 355 mm de diâmetro e boca de saída lateral de 355 mm de diâmetro. (material) | 1.000 | 12462.88 | 12462.88 |
| mt42svs910g | Un | Acessórios e elementos de fixação de caixa de extração. (material) | 1.000 | 565.86 | 565.86 |
| mo011 | h | Montador. (mão de obra) | 0.226 | 42.82 | 9.68 |
| mo080 | h | Ajudante de montador. (mão de obra) | 0.226 | 31.49 | 7.12 |
| % | % | Custos diretos complementares | 2 % | 13045.54 | 260.91 |
|  |  | Custos diretos |  |  | 13306.45 |
