# Ventilador de admissão para telhado

- Propriedade do ficheiro: CYPE INGENIEROS, S.A.
- Formato: FIEBDC-3/2002
- Âmbito geográfico: Brasil
- Moeda: BRL
- Custos indiretos: 3.00 %
- Despesas gerais: 13.00 %
- Lucro: 6.00 %
- IVA: 17.00 %

## I Instalações

### IV Ventilação

#### IVM Ventilação mecânica

**IVM038** Un Ventilador de admissão para telhado.
Ventilador helicoidal para telhado, com hélice de plástico reforçada com fibra de vidro, corpo e chapéu de alumínio, base de aço galvanizado e motor para alimentação monofásica a 230 V e 50 Hz de frequência, com proteção térmica, isolamento classe F, grau de proteção IP65, de 840 r.p.m., potência absorvida 0,29 kW, vazão máxima 5500 m³/h, nível de pressão sonora 63 dBA, com rede de proteção contra a entrada de folhas e pássaros, para duto de admissão de 500 mm de diâmetro; instalação no extremo exterior do duto de admissão (boca de admissão). Inclusive acessórios e elementos de fixação.
Inclui: Marcação. Colocação e fixação. Ligação e verificação do seu correto funcionamento.
Critério de medição de projeto: Número de unidades previstas, segundo documentação gráfica de Projeto.
Critério de quantitativos de obra: Medir-se-á o número de unidades realmente executadas segundo especificações de Projeto.

| Código | Un | Descrição | Rendimento | Preço | Importância |
|---|---|---|---|---|---|
| mt42svs040an2 | Un | Ventilador helicoidal para telhado, com hélice de plástico reforçada com fibra de vidro, corpo e chapéu de alumínio, base de aço galvanizado e motor para alimentação monofásica a 230 V e 50 Hz de frequência, com proteção térmica, isolamento classe F, grau de proteção IP65, de 840 r.p.m., potência absorvida 0,29 kW, vazão máxima 5500 m³/h, nível de pressão sonora 63 dBA, com rede de proteção contra a entrada de folhas e pássaros, para duto de admissão de 500 mm de diâmetro. (material) | 1.000 | 9189.10 | 9189.10 |
| mt42svs900l | Un | Acessórios e elementos de fixação de ventilador para telhado. (material) | 1.000 | 2973.64 | 2973.64 |
| mo011 | h | Montador. (mão de obra) | 4.515 | 42.82 | 193.33 |
| mo080 | h | Ajudante de montador. (mão de obra) | 4.515 | 31.49 | 142.18 |
| % | % | Custos diretos complementares | 2 % | 12498.25 | 249.97 |
|  |  | Custos diretos |  |  | 12748.22 |
