# Silenciador para duto

- Propriedade do ficheiro: CYPE INGENIEROS, S.A.
- Formato: FIEBDC-3/2002
- Âmbito geográfico: Brasil
- Moeda: BRL
- Custos indiretos: 3.00 %
- Despesas gerais: 13.00 %
- Lucro: 6.00 %
- IVA: 17.00 %

## I Instalações

### IV Ventilação

#### IVM Ventilação mecânica

**IVM085** Un Silenciador para duto.
Silenciador cilíndrico de chapa de aço galvanizado, de diâmetro nominal 100 mm e 500 mm de comprimento, com material absorvente de lã de rocha não combustível segundo DIN 4102 A2, sob chapa perfurada interior (com véu de seda de vidro) de 50 mm de espessura. Inclusive acessórios de montagem e elementos de fixação.
Inclui: Marcação. Colocação e fixação. Verificação do seu correto funcionamento.
Critério de medição de projeto: Número de unidades previstas, segundo documentação gráfica de Projeto.
Critério de quantitativos de obra: Medir-se-á o número de unidades realmente executadas segundo especificações de Projeto.

| Código | Un | Descrição | Rendimento | Preço | Importância |
|---|---|---|---|---|---|
| mt42trx430aad | Un | Silenciador cilíndrico de chapa de aço galvanizado, de diâmetro nominal 100 mm e 500 mm de comprimento, com material absorvente de lã de rocha não combustível segundo DIN 4102 A2, sob chapa perfurada interior (com véu de seda de vidro) de 50 mm de espessura. (material) | 1.000 | 1505.75 | 1505.75 |
| mo005 | h | Instalador de ar condicionado. (mão de obra) | 0.229 | 42.82 | 9.81 |
| mo104 | h | Ajudante de instalador de ar condicionado. (mão de obra) | 0.229 | 32.08 | 7.35 |
| % | % | Custos diretos complementares | 2 % | 1522.91 | 30.46 |
|  |  | Custos diretos |  |  | 1553.37 |
