# Vedação de junta de 6 mm de largura e 4 mm de profundidade entre o vidro e qualquer tipo de esquadria interior ou exterior, através de um cordão elástico de silicone sintético incolor

- Propriedade do ficheiro: CYPE INGENIEROS, S.A.
- Formato: FIEBDC-3/2002
- Âmbito geográfico: Brasil
- Custos indiretos: 3.00 %
- Despesas gerais: 13.00 %
- Lucro: 6.00 %
- IVA: 17.00 %

## L Esquadrias, vidros e proteções solares

### LC Esquadrias

#### LCZ Reparações

**LCZ020** m Vedação de junta de 6 mm de largura e 4 mm de profundidade entre o vidro e qualquer tipo de esquadria interior ou exterior, através de um cordão elástico de silicone sintético incolor.
Vedação de junta de 6 mm de largura e 4 mm de profundidade entre o vidro e qualquer tipo de esquadria interior ou exterior, através de um cordão elástico de silicone sintético incolor.
Inclui: Limpeza da junta. Aplicação do silicone, pressionando com uma espátula molhada.
Critério de medição de projeto: Comprimento medido segundo documentação gráfica de Projeto.
Critério de quantitativos de obra: Medir-se-á o comprimento realmente executado segundo especificações de Projeto.

| Código | Un | Descrição | Rendimento | Preço | Importância |
|---|---|---|---|---|---|
| mt21vva015 | Un | Cartucho de silicone sintético incolor de 310 ml (rendimento aproximado de 12 m por cartucho). (material) | 0.090 | 2.02 | 0.18 |
| mo110 | h | Ajudante de vidraceiro. (mão de obra) | 0.103 | 3.36 | 0.35 |
| % | % | Custos diretos complementares | 2 % | 0.53 | 0.01 |
|  |  | Custos diretos |  |  | 0.54 |
