# Reparação de esquadria exterior

- Propriedade do ficheiro: CYPE INGENIEROS, S.A.
- Formato: FIEBDC-3/2002
- Âmbito geográfico: Brasil
- Moeda: BRL
- Custos indiretos: 3.00 %
- Despesas gerais: 13.00 %
- Lucro: 6.00 %
- IVA: 17.00 %

## L Esquadrias, vidros e proteções solares

### LZ Reparações

#### LZC Em esquadrias

**LZC010** m² Reparação de esquadria exterior.
Reparação de esquadria exterior de aço "in loco", com um grau de deterioração mínimo, através da correção de desenquadramentos e substituição de ferragens deterioradas. Incluindo reposição de revestimentos e pinturas dos paramentos situados em zonas adjacentes à intervenção.
Inclui: Correção de desenquadramentos. Substituição das ferragens deterioradas.
Critério de medição de projeto: Superfície medida segundo documentação gráfica de Projeto, incluindo os contramarcos.
Critério de quantitativos de obra: Medir-se-á a superfície realmente executada segundo especificações de Projeto.

| Código | Un | Descrição | Rendimento | Preço | Importância |
|---|---|---|---|---|---|
| mo018 | h | Serralheiro. (mão de obra) | 1.419 | 33.72 | 47.85 |
| mo059 | h | Ajudante de serralheiro. (mão de obra) | 1.419 | 31.41 | 44.57 |
| % | % | Custos diretos complementares | 2 % | 92.42 | 1.85 |
|  |  | Custos diretos |  |  | 94.27 |
