# Isolamento térmico sob laje, com poliestireno expandido

- Propriedade do ficheiro: CYPE INGENIEROS, S.A.
- Formato: FIEBDC-3/2002
- Âmbito geográfico: Brasil
- Moeda: BRL
- Custos indiretos: 3.00 %
- Despesas gerais: 13.00 %
- Lucro: 6.00 %
- IVA: 17.00 %

## N Isolamentos e impermeabilizações

### NA Isolamentos térmicos

#### NAD Lajes

**NAD030** m² Isolamento térmico sob laje, com poliestireno expandido.
Isolamento térmico sob laje, com painel rígido de poliestireno expandido, de superfície lisa e borda lateral reta, de 30 mm de espessura, resistência térmica 1,05 m²K/W, condutibilidade térmica 0,029 W/(mK). Colocação em obra: topo a topo, com fixações mecânicas.
Inclui: Limpeza e preparação da superfície suporte. Implantação e corte do isolamento. Colocação do isolamento. Fixação do isolamento.
Critério de medição de projeto: Superfície medida segundo documentação gráfica de Projeto.
Critério de quantitativos de obra: Medir-se-á a superfície realmente executada segundo especificações de Projeto.

| Código | Un | Descrição | Rendimento | Preço | Importância |
|---|---|---|---|---|---|
| mt16pel010aaeh | m² | Painel rígido de poliestireno expandido, de superfície lisa e borda lateral reta, de 30 mm de espessura, resistência térmica 1,05 m²K/W, condutibilidade térmica 0,029 W/(mK), Euroclasse E de reação ao fogo, com código de designação EPS-EN 13163-L3-W3-T2-S5-P10-BS250-TR200-DS(N)2-CS(10)150. (material) | 1.050 | 38.89 | 40.83 |
| mt16aaa021a | Un | Bucha de expansão e prego de polipropileno, com marco de estanqueidade, para fixação mecânica de painéis isolantes. (material) | 9.000 | 0.59 | 5.31 |
| mo054 | h | Montador de isolamentos. (mão de obra) | 0.137 | 34.52 | 4.73 |
| mo101 | h | Ajudante de montador de isolamentos. (mão de obra) | 0.137 | 29.06 | 3.98 |
| % | % | Custos diretos complementares | 2 % | 54.85 | 1.10 |
|  |  | Custos diretos |  |  | 55.95 |
