# Isolamento térmico intermediário em paredes divisórias interiores de alvenaria

- Propriedade do ficheiro: CYPE INGENIEROS, S.A.
- Formato: FIEBDC-3/2002
- Âmbito geográfico: Brasil
- Moeda: BRL
- Custos indiretos: 3.00 %
- Despesas gerais: 13.00 %
- Lucro: 6.00 %
- IVA: 17.00 %

## N Isolamentos e impermeabilizações

### NA Isolamentos térmicos

#### NAP Paredes divisórias

**NAP010** m² Isolamento térmico intermediário em paredes divisórias interiores de alvenaria.
Isolamento térmico intermediário em paredes divisórias interiores de alvenaria, com painel semi-rígido de lã mineral, não revestido, de 40 mm de espessura, resistência térmica 1,1 m²K/W, condutibilidade térmica 0,034 W/(mK). Colocação em obra: topo a topo, simplesmente apoiado. Inclusive fita autocolante para vedação de juntas.
Inclui: Colocação do isolamento. Implantação e corte do isolamento. Colocação do isolamento. Resolução de pontos singulares. Vedação de juntas e ligações.
Critério de medição de projeto: Superfície medida segundo documentação gráfica de Projeto.
Critério de quantitativos de obra: Medir-se-á a superfície realmente executada segundo especificações de Projeto.

| Código | Un | Descrição | Rendimento | Preço | Importância |
|---|---|---|---|---|---|
| mt16lra020dba | m² | Painel semi-rígido de lã mineral, não revestido, de 40 mm de espessura, resistência térmica 1,1 m²K/W, condutibilidade térmica 0,034 W/(mK), Euroclasse A1 de reação ao fogo, capacidade de absorção de água a curto prazo <=1 kg/m² e fator de resistência à difusão do vapor de água 1,3. (material) | 1.050 | 58.57 | 61.50 |
| mt16aaa030 | m | Fita autocolante para vedação de juntas. (material) | 0.440 | 2.24 | 0.99 |
| mo054 | h | Montador de isolamentos. (mão de obra) | 0.023 | 34.52 | 0.79 |
| mo101 | h | Ajudante de montador de isolamentos. (mão de obra) | 0.011 | 29.06 | 0.32 |
| % | % | Custos diretos complementares | 2 % | 63.60 | 1.27 |
|  |  | Custos diretos |  |  | 64.87 |
