# Isolamento em teto realizado através do sistema Schlüter-KERDI-BOARD "SCHLUTER SYSTEMS"

- Propriedade do ficheiro: CYPE INGENIEROS, S.A.
- Formato: FIEBDC-3/2002
- Âmbito geográfico: Brasil
- Custos indiretos: 3.00 %
- Despesas gerais: 13.00 %
- Lucro: 6.00 %
- IVA: 17.00 %

## N Isolamentos e impermeabilizações

### NA Isolamentos

#### NAT Tetos falsos

**NAT200** m² Isolamento em teto realizado através do sistema Schlüter-KERDI-BOARD "SCHLUTER SYSTEMS", formado por painel de espuma rígida extrudida, Schlüter-KERDI-BOARD "SCHLUTER SYSTEMS", de 2600 mm de comprimento e 5 mm de espessura, fixado mecanicamente com arruelas e parafusos de aço, a uma substrutura de perfis de aço inoxidável AISI 304, acabamento escovado, de 19 mm de altura.
Formação de isolamento em teto realizado através do sistema Schlüter-KERDI-BOARD "SCHLUTER SYSTEMS", formado por painel de espuma rígida extrudida, Schlüter-KERDI-BOARD "SCHLUTER SYSTEMS", de 2600 mm de comprimento, 625 mm de largura e 5 mm de espessura, revestido em ambas as faces com uma camada de reforço especial sem cimento e um geotêxtil, fixado mecanicamente com arruelas e parafusos de aço, a uma substrutura de perfis de aço inoxidável AISI 304, acabamento escovado, de 19 mm de altura, composta por perfil em U, KB-ZA 19 EB, e peça de união, V/KB Z 19 EB "SCHLÜTER-SYSTEMS". Incluindo parte proporcional de limpeza e preparação da superfície, e massa adesiva elástica monocomponente Schlüter-KERDI-FIX. Preparado para a posterior colocação do revestimento.
Inclui: Marcação. Montagem e fixação da substrutura. Colocação do isolamento. Tratamento de ligações, juntas e pontos singulares.
Critério de medição de projeto: Superfície medida segundo documentação gráfica de Projeto.
Critério de quantitativos de obra: Medir-se-á a superfície realmente executada segundo especificações de Projeto.

| Código | Un | Descrição | Rendimento | Preço | Importância |
|---|---|---|---|---|---|
| mt15res430a | m | Perfil em U de aço inoxidável AISI 304, acabamento escovado, KB-ZA 19 EB "SCHLÜTER-SYSTEMS", de 19 mm de altura, com perfurações em ambas as abas, fornecido em barras de 2,5 m de comprimento. (material) | 1.000 | 17.25 | 17.25 |
| mt15res434a | Un | Peça de união de perfil em U de aço inoxidável AISI 304, acabamento escovado, V/KB Z 19 EB "SCHLÜTER-SYSTEMS", de 19 mm de altura. (material) | 0.400 | 5.77 | 2.31 |
| mt15res407 | Un | Fixação mecânica composta por arruela Schlüter-KERDI-BOARD-ZT e parafuso Schlüter-KERDI-BOARD-ZS para painel Schlüter-KERDI-BOARD "SCHLUTER-SYSTEMS". (material) | 6.000 | 0.23 | 1.38 |
| mt15res070a | Un | Cartucho de massa adesiva elástica monocomponente, Schlüter-KERDI-FIX "SCHLÜTER-SYSTEMS", à base de polímeros híbridos neutros (MS), de 290 ml, cor cinza ou branco acabamento brilhante. (material) | 0.010 | 20.24 | 0.20 |
| mt15res400a | m² | Painel de espuma rígida extrudida, Schlüter-KERDI-BOARD "SCHLUTER SYSTEMS", de 2600 mm de comprimento, 625 mm de largura e 5 mm de espessura, revestido em ambas as faces com uma camada de reforço especial sem cimento e um geotêxtil. (material) | 1.050 | 32.01 | 33.61 |
| op00ato010 |  | Parafusadeira. | 1.000 | 0.00 | 0.00 |
| mo054 | h | Oficial de 1ª montador de isolamentos. (mão de obra) | 0.122 | 4.37 | 0.53 |
| mo101 | h | Ajudante de montador de isolamentos. (mão de obra) | 0.061 | 3.11 | 0.19 |
| % | % | Custos diretos complementares | 2 % | 55.47 | 1.11 |
|  |  | Custos diretos |  |  | 56.58 |
